# Neubau Grundschule Kerpen-Sindorf Los 1+2
Leistungsbeschreibung (GAEB DA XML 3.3, DA81)
Projekt: 2441
Währung: EUR
Vergabeart: Offenes Verfahren
Abgabeort: gem. Vergabebeding.; ;
Erstellt mit: GXML Toolbox V3.3 R20220330, ORCA AVA 26.0.8 26.00.08, 15.06.2026

## Allgemeine Technische Vertragsbedingungen
ALLGEMEINE TECHNISCHE VERTRAGSBEDINGUNGEN (ATV)

1. BAUSTELLE UND BAUSTELLENEINRICHTUNG

Anschlußmöglichkeiten für Strom, 230 Volt Wechselstrom und 400 Volt Drehstrom werden vom AG innerhalb der Baustelle nach Absprache mit der BL eingerichtet. Sie stehen zur Gebrauchsüberlassung/ Mitbenutzung an derer am Bau beteiligten Firmen zur Verfügung. Die Kosten des Verbrauchs und die anteiligen Kosten für die Installation und die Wartung der Messeinrichtungen (Zwischenzähler) trägt der AG. Bauwasser und Baustrom werden zur Verfügung gestellt.

Die bauseits vorhandenen WC-Kabinen,etc. werden allen an der Baumaßnahme Beteiligten zur Mitbenutzung überlassen. Die Wartung und die Reinigung obliegt für die gesamte Bauzeit ebenfalls dem AG.

Der Auftragnehmer hat (§ 56 der Landesbauordnung NRW) einen erfahrenen Fachbauführer zu benennen, der für die Ausführung der Arbeiten, Einhaltung der Schutzmaßnahmen und dergl. verantwortlich ist.
Ergänzend zur VOB/B § 4 Punkt 2, Absatz 1 hat der Auftragnehmer an dem vom Auftraggeber angesetzten Besprechungen (max. 1 x wöchentlich, mind. 1 x 14-tägig) teilzunehmen. Ort und Uhrzeit werden jeweils rechtzeitig mitgeteilt.

Die Baustellensprache ist deutsch Das weisungsbefugte Personal muss deutsch sprechen und ständig anwesend sein.

Das Recht des Auftraggebers, die vertragsmäßige Durchführung der Leistungen zu überwachen, wird durch den von ihm beauftragte Fachbauleitung und dessen Mitarbeiter wahrgenommen. Das Weisungsrecht auf der Baustelle steht nur der Bauleitung zu. Die Bauleitung ersetzt nicht die Pflichten des Auftragnehmers nach DIN 1961 § 4.
Schriftwechsel des Auftragnehmers mit dem Auftraggeber ist ausschließlich über die Bauleitung zu führen.

Auf Verlangen ist ein Bautagebuch zu führen, dass die täglichen Aktivitäten aufzeigt. Hierzu muss die Montagebesetzung, der Montagebereich, eine Zusammenfassung der durchgeführten Montagearbeiten sowie "Besondere Vorkommnisse" hervorgehen. Die Berichte sind wöchentlich der Bauleitung vorzulegen.

Die Baustelle ist täglich vom AN besenrein zu verlassen.
Die Entsorgung von Produktions- und Montageabfällen, sowie demontierter Stoffe oder Bauteile erfolgt nach den gesetzlichen Vorschriften.
Gesetzlich vorgeschriebene Entsorgungsnachweise sind unaufgefordert vorzulegen.

Sämtliche anfallenden Abfallmaterialien, Schutt, Leergebinde, Restmengen, Verpackungen, usw. aus dem
Leistungsumfang des Auftragnehmers sind mit dem Fortschritt der Arbeiten unaufgefordert zu entfernen. Der
Auftragnehmer hat die Baustelle täglich von anfallenden Schuttmassen bzw. Schuttresten zu räumen bzw. zu
säubern. Dies gilt auch für nachträglich angeordnete Arbeiten. Kommt der Auftragnehmer einer mündlichen oder
schriftlichen Aufforderung der Bauleitung innerhalb von zwei Tagen nicht nach, so kann die Bauleitung die
Baureinigung durch Dritte veranlassen. Eine besondere Nachfristsetzung ist nicht erforderlich. Die Kosten gehen
zu Lasten des Auftragnehmers.

2. AUSFÜHRUNGSUNTERLAGEN

Alle Ausführungszeichnungen sind vor Benutzung auf maßliche und rechnerische Richtigkeit zu prüfen. Nachteile, die infolge fehlerhafter Unterlagen entstehen, fallen dem Auftragnehmer zur Last. Bei Maßfehlern, Unlesbarkeit, Unklarheit usw. ist in jedem Falle die örtliche Bauführung zu befragen.
Auf der Basis der Ausführungszeichnungen, des Leistungsverzeichnisses, der Baugenehmigungsunterlagen der aktuellen Architektenwerkpläne und seines Angebotes erstellt der AN die Montagezeichnungen im dem den Detaillierungserfordernissen entsprechendem Maßstab. Der Auftragnehmer übernimmt hierbei die Verpflichtung, die Montageplanung mit allen anderen Fachgewerken abzustimmen und zu koordinieren.
Ferner sind vom AN alle erforderlichen Detail- und Werkstattpläne, Schnitte, Ansichten, Funktions-, Schalt- und Strangschemen, Datenpunktlisten u.dgl. in Abstimmung mit dem AG bzw. der Planungsgruppe, auch zur Koordination mit anderen am Bau beteiligten Fachgewerke, zu erstellen und 18 Werktage vor Montagebeginn zur Prüfung und Freigabe dem AG vorzulegen. Angaben für bauseitige Leistungen sind mit den erforderlichen Detailzeichnungen sowie Herstellungs- und Montageanweisungen rechtzeitig und entsprechend dem Baufortschritt sowie nach Art und Wünschen der Bauleitung zu erbringen.
Darüber hinaus sind vom AN sämtliche Pläne für die von ihm zu erstellenden Genehmigungsanträge im erforderlichen Maßstab anzufertigen.

Der Auftragnehmer erhält vom Auftraggeber oder dessen Stellvertreter Kopien der Berechnungen der Fachplanung für Heizlast, Kühllast, Beleuchtungsberechnungen, überschlägige Rohrnetzberechnungen, überschlägige Kanalnetzberechnungen und akustische Berechnungen zur Ermittlung von Aggregateleistungen und Leistungszusammenstellungen der technischen Anlagen.
Diese sind von ihm auf der Grundlage der letztgültigen Werkpläne (M 1:50) ggf. zu überarbeiten bzw. eigenverantwortlich neu aufzustellen, zu dokumentieren und rechtzeitig vor Montagebeginn dem AG zur Prüfung vorzulegen.
Rohrnetz- oder Kanalnetzberechnungen zur Eindrosselung und Einregulierung der Anlage sind entsprechend der Montageausführung vom Auftragnehmer zu erbringen.

An der Baustelle haben nur Ausführungspläne und Montagezeichnungen Gültigkeit, die den Freigabevermerk der Bauleitung bzw. des AG tragen.

18 Werktage vor Montagebeginn bzw. nach abgestimmten und genehmigten Terminablaufplan hat der AN folgende Unterlagen zur Verfügung zu stellen:

1. alle erforderlichen Berechnungsunterlagen
2. sämtliche Montage- und Aussparungszeichnungen
3. erforderliche Detailpläne / Schachtdetails
4. Verteiler- und Systemschaltpläne
5. Strang- und Übersichtsschemen
6. Anlagenzeichnungen für Fahrschächte
7. Maschinenräume im Maßstab 1 : 20
8. Zentralen im Maßstab 1:20
9. Datenpunktlisten
10. Prüfprotokolle und Zertifikate für sicherheitstechnische Anlagenteile

3. AUSFÜHRUNG

Die Montage erfolgt nur nach den genehmigten Montageunterlagen. Ein Freigabevermerk entbindet den AN nicht von der Verantwortung für die technisch einwandfreie und der Norm entsprechende Ausführung der Anlagen.
Werden dem AN durch den AG Ausführungspläne zur Verfügung gestellt, so wird § 3 der VOB, Teil B, DIN 1961 dadurch nicht berührt. Werden diese Zeichnungen für Montagezwecke benutzt, so übernimmt der AG keinerlei Gewähr. Die in den Plänen eingetragenen Leitungen und deren Führung sind auf Zweckmäßigkeit zu prüfen und bestehende Bedenken dem AG sofort schriftlich mitzuteilen.

Auf Aufforderung müssen Anlagenteile vor der Montage zur Bemusterung zur Verfügung gestellt werden. Diese Anlagenteile werden vom Auftraggeber bestimmt und dem Auftragnehmer bekanntgegeben.
Die Bemusterung wird in der Regel für technische Einbauteile gefordert an die ein gestalterischer Anspruch besteht und bei denen sich der Bauherr die endgültige Entscheidung vorbehalten hat. Darüber hinaus werden Bemusterungen von Anlagenkomponenten vorgenommen, bei denen der Bieter von der Leistungsbeschreibung abweichende Herstellerfabrikate angeboten hat bzw. zum Einbau vorschlägt.

Die bei der Auftragsvergabe festgelegten Termine sind während der Bau-  und Fertigungszeit turnusmäßig mit der Bauleitung abzustimmen, damit die baulichen Voraussetzungen für einen sofortigen, termingerechten Montagebeginn gegeben sind.

Der AN hat der Bauleitung kurzfristig nach Auftragserteilung
- Terminplan
- Arbeitseinsatzplan
- Baustelleneinrichtungsplan
vorzulegen.

Die Angaben müssen den Rahmenvorgaben auf Grundlage des Rahmenterminplans der Projektsteuerung entsprechen und werden mit der Bauleitung zu den verbindlichen Plänen ausgearbeitet. Der Terminplan ist vom Auftragnehmer 12 Werktage nach Auftragserteilung, bei Überarbeitung unverzüglich jeweils dem Auftraggeber vorzulegen. Der Auftragnehmer hat unaufgefordert dem Auftraggeber am 1. eines Monats eine Erwartungswertpflege bzgl. der Kosten u. Termine in schriftlicher Form vorzulegen.
Für die Abstimmung der Montagetermine mit anderen Gewerken ist der Auftragnehmer selbst verantwortlich.
Der von der Bauleitung aufgestellte Bauablaufplan ist unbedingt einzuhalten. Die Ausführung der Arbeiten muß sich hierbei dem Baustand und Baufortschritt anpassen. Es ist Sache des AN, durch einen entsprechenden Arbeitseinsatz, notfalls durch Schichtarbeiten, Terminverzögerungen auszugleichen, sofern der AN die Verzögerung zu vertreten hat. Der AN kann aus der evtl. erforderlichen abschnittsweisen Ausführung seiner Arbeiten keine Nachforderungen stellen.

4. WARTUNGS- UND BESTANDSUNTERLAGEN

Der AN hat die vollständigen WBU über seine gesamten Lieferungen und Leistungen (LL) zu erstellen und vor der Abnahme dem AG in 3-facher Ausfertigung, in Ordnern DIN A 4 (Zeichnungen 1-fach, farbig angelegt) zu liefern. Darüber hinaus sind sämtliche Zeichnungsunterlagen auf Datenträger als USB-Stick im DWG-Format (AutoCAD) sowie pdf- Format zu übergeben. Sämtliche WBU sind so zu erstellen und zu kenn- zeichnen, daß sie die betreffende Anlage bzw. das betreffende Anlagenteil unverwechselbar und umfassend bezeichnen und darstellen. Betriebspunkte sind in den Aggregatekennlinien eindeutig zu dokumentieren. Die Kosten für die WBU sind in die Einheitspreise des Leistungsverzeichnisses einzu- kalkulieren, sofern im LV hierfür keine eigene Abrechnungsposition vor- gesehen ist.

Der Auftragnehmer hat rechtzeitig bei der Bauleitung die letztgültigen Baubestandspläne zur Anfertigung seiner Revisionszeichnungen anzufordern und bei der Erstellung zu berücksichtigen. Desweiteren sind die Layerbezeichnungen und -struktur, Stiftzuordnungen, Plotstiltabellen etc. sowie Vorgaben zum Zeichnungsschriftfeld und zur Zeichnungsnummer durch den Bauherrn vorgegeben.

Einzelheiten der WBU sind vor Erstellung mit dem Fachplaner und der Bauleitung abzustimmen. Bestandteile der WBU sind u.a.:

- Anlagenbezeichnungen, die den letztgültigen Ausführungsstand in räumlicher und funktioneller Hinsicht darstellen. Dazu gehören auch Funktions- und Schaltschemata, von denen ein zusätzlicher Satz zu liefern und in der jeweiligen Zentrale mit Klarsichtfolienüberzug anzubringen ist. Stromlauf- und Bauschalt- bzw. Klemmenpläne sind in den Zeichnungstaschen der Schaltschränke zu hinterlegen. Umfassen die LL des AN auch speziell angefertigte Geräte oder Anlagenteile ohne Prospektunterlagen, dann sind dafür auch entsprechende Einzelteilzeichnungen zu liefern. Soweit es die Bauausführung zuläßt, können für die Anlagen Zeichnungen die letztgültigen Montagezeichnungen des AN im Maßstab 1:50 zugrundegelegt werden, jedoch mit Wiedergabe der tatsächlichen Ausführung und Einrichtungssituation. Die Darstellungen und Eintragungen des AN haben in CAD zu erfolgen.

- Alle Zentralen und Unterstationen sind mit Anlagenschemata auszustatten, die Funktion, technische Daten, Schaltungen, Sollwerte, Meßstellen und Kontrolleinrichtungen enthalten.
 Die Schemazeichnungen sind auf dauerhaft verwindungssteifer Unterlage aufgebracht und müssen einen Oberflächenschutz haben, der ein Vergilben und Farbänderungen ausschließt.

- Betriebsbeschreibungen über den Aufbau und die bestimmungsgemäße Funktion der einzelnen Anlagen. Soweit diese Funktion oder der Stillstand der Anlagen durch besondere Umstände beeinflußt wird, ist dieser Sachverhalt genau zu beschreiben. Dazu gehören ferner die Zusammen- stellung aller wichtigen technischen Daten und bestimmungsgemäßer Einstellwerte.

- Protokolle der im Zusammenhang der Funktionsprüfungen, Inbetriebnahme und Einregulierung durchgeführten Messungen und Einstellungen.

- Bestätigung des Bedienungspersonals, daß dieses in die bestim- mungsgemäße Funktion und Betriebsweise eingewiesen wurde und die Anlagen allein bedienen und betreiben kann.

- Bedienungs- und Wartungsanleitungen, aus denen jedes regelmäßige Bedienen und Warten hervorgeht. Dabei sind die Kriterien der Betriebssicherheit und der wirtschaftlichen Betriebsführung besonders hervorzuheben. Für Wartungsarbeiten ist in jedem Einzelfall die Abhängigkeit von der Zeit- bzw. Betriebsdauer anzugeben. Dort, wo unterlassene und/oder unsachgemäße Wartung Schäden bewirken kann, ist der Betreiber auf regelmäßige Kontrollen oder Prüfungen detailliert hinzuweisen. Soweit für die bestimmungsgemäße Anlagenfunktion Leistungen bestimmter Menge und Qualität aus anderen Gewerken notwendig sind, hat der AN diese genau zu benennen.

- Geräte- und Ersatzteilliste, aus der die Bestelldaten und Bezugsquellen für sämtliche Verbrauchs- und Verschleißteile zu entnehmen sind.

- Bescheinigungen über erfolgreiche Prüfungen und behördliche Ab- nahmen, die der AN zu veranlassen bzw. durchzuführen hatte.

- Fimenliste und Verjährungsfristen

- Weitere gewerkespezifische Unterlagen, die darüber hinaus in den ATV gefordert sind .

Die WBU werden vom AN projektbezogen und unverwechselbar gekennzeichnet und außerdem die Bestandsunterlagen und jede Bestandszeichnung noch mit folgendem Stempelaufdruck versehen (und unterschrieben):

"Revisionsunterlage, stimmt mit dem Vertrag und der Ausführung auf der Baustelle überein".

5. LEISTUNGSNACHWEIS

Der Auftraggeber verlangt als Nachweis für die vom Auftragnehmer erbrachten und zugesicherten Leistungen vor der Abnahme eine komplette Funktionsprüfung und Leistungsmessung.

Mit der Funktionsprüfung und der Leistungsmessung ist vom Lieferanten der Nachweis zu erbringen, dass alle Forderungen der vorliegenden Ausschreibung und des Vertrages erfüllt sind.

Alle für die Prüfung, Messung und zum Leistungsnachweis erforderlichen Hilfsmaterialien, Geräte und Personal sind zur Durchführung vom Auftragnehmer zur Verfügung zu stellen.

Darüber hinaus hat der Auftragnehmer für den Nachweis der erbrachten Leistungen und zur Messwerterfassung für Temperaturen, Drücke, Mengen etc. die erforderlichen geeichten Messgeräte nebst Prüfzeugnissen, Kennlinien, Eichkurven etc. beizustellen.

Über die zu verwendeten Prüf- und Messgeräte und die anzuwendende Messmethode entscheidet im Zweifelsfall der Auftraggeber.

Sollten bei Durchführung der Funktionsprüfungen und Leistungsmessungen vor der Abnahme die maximalen Zustands- bzw. Störgrößen wie Außenluftzustand o.ä. nicht vorhanden sein, sind die Messungen zum nächstmöglichen Zeitpunkt, jedoch spätestens innerhalb eines Jahres zu vervollständigen.

Darüber hinaus kann der Auftraggeber selbst auch Leistungsmessungen ohne Informationen und in Abwesenheit des Auftragnehmers durchführen.

Alle im Verlauf der Funktionsprüfungen und Leistungsmessungen erfaßten und gemessenen Daten sind zu protokollieren, in Meßberichten zusammen- zufassen und dem Auftraggeber oder dessen Stellvertreter mind. 3 Wochen vor der Schlußabnahme zusammen mit den Bedienungs- und Wartungsunterlagen, bei späteren Nachweisen 2 Wochen nach erfolgter Messung zur Verfügung zu stellen.

Nach erfolgreicher Beendigung der Funktionsprüfungen werden die installierten Anlagen einem mind. 24-stündigen Probebetrieb unterworfen. Der Probebetrieb findet mit dem Personal des Auftragnehmers unter seiner Aufsicht und Verantwortung statt.

Der Probebetrieb muss den Nachweis der vertragsgemäßen Lieferung, Ausführung und der vollkommenen Betriebstüchtigkeit erbringen.

Spätestens mit Beginn des Probebetriebes ist das Bedienungspersonal des Auftraggebers zu unterweisen. Die erfolgte Einweisung ist zu bescheinigen.

Besondere, über den Rahmen der VOB/C hinausgehende Leistungsmessungen, Funktionskontrollen und Probebetriebe sind im Leistungs- verzeichnis in gesonderten Positionen aufgeführt.

6.  EINWEISUNG BEDIENUNGSPERSONAL

Für die Einweisung des Betriebspersonals sind spätestens 2 Wochen vor der Inbetriebsetzung zusätzlich ohne Vergütung Funktions- und Betriebsbeschreibung für alle Geräte und Anlagenteile, sowie Fließ- und Regelschema in 3-facher Ausfertigung zur Verfügung zu stellen. Einstellwerte und Betriebspunkte sind zu dokumentieren.

Der Auftragnehmer verpflichtet sich während der Montage und der Probebetriebsläufe das Wartungs- und Bedienungspersonal des Auftraggebers ohne besondere Vergütung zu unterweisen. Zum Abschluss der Einweisung wird ein Protokoll angefertigt, mit dem das Bedienungspersonal bestätigt, dass die Einweisung erfolgt ist.

7. ABNAHME

Der Auftragnehmer hat die Beendigung der Gesamtleistung und - soweit erforderlich - die Fertigstellung von Teilen der Gesamtleistung rechtzeitig schriftlich anzuzeigen und die Abnahme oder Teilabnahme zu beantragen.

Verweigert der Auftraggeber die Abnahme wegen wesentlicher Mängel, so hat der Auftragnehmer nach Beseitigung der Mängel die Abnahme erneut zu beantragen.

Der Auftragnehmer oder ein von ihm Bevollmächtigter ist verpflichtet, an jeder Abnahme teilzunehmen und die hierfür erforderlichen Hilfskräfte und Geräte zur Verfügung zu stellen.

Kann die Abnahme nicht stattfinden, weil der Auftragnehmer die vorstehenden Verpflichtungen nicht einhält, steht dem Auftraggeber frei, die Abnahme allein durchzuführen und die dazu benötigten Hilfskräfte und Geräte auf Kosten des Auftragnehmers zu stellen.

Für Leistungen und Arbeiten, die durch den weiteren Baufortschritt oder andere Umstände einer späteren Prüfung und Feststellung entzogen werden, sind Teilabnahmen durchzuführen. Diese werden nicht gesondert vergütet.

Die endgültige Abnahme (Schlussabnahme) erfolgt in jedem Fall erst nach vollständiger und ordnungsgemäßer Erfüllung aller aus dem Auftrag herrührenden Leistungen einschl. Probebetrieb. Über diese Schlussabnahme wird eine Abnahmebescheinigung auf Bauherren-Vordruck ausgestellt, die vom Auftragnehmer anzuerkennen ist.

Der AN terminiert, koordiniert und dokumentiert unter zur Verfügungstellung der erforderlichen Unterlagen, geeignetem Personal und Geräten alle behördlichen, TÜV und Sachverständigen/Sachkundigenabnahmen.
Gebühren für die vorgenannten Abnahmen trägt bei Erstabnahme der Auftraggeber. Jede weitere Abnahme geht zu Lasten des Auftragnehmers.

Der Auftragnehmer ist nach Abstimmung mit dem Bauherrn verpflichtet, alle erforderlichen Genehmigungen zur behördlichen Abnahme der Anlage einzuholen und die hierfür benötigten Anträge zu stellen, die Zeichnungen anzufertigen sowie die Verhandlungen mit den Behörden zu führen. Eine besondere Vergütung hierfür erfolgt nicht.

Unterlagen für Anzeige- und Genehmigungsverfahren sind eine Nebenleistung des Auftragnehmers. Falls Unterlagen, auch vorläufige, vom Auftraggeber gestellt werden, ist dies bei der Kalkulation zu berücksichtigen.

8. SONSTIGES

Die Abrechnung der Leistungen erfolgt entsprechend den angebotenen Einheitspreisen zum Einzelnachweis auf Basis der vom Bauherrn anerkannten Aufmaße. Es sind die tatsächlich ausgeführten Stückzahlen einzusetzen. Hierbei ist die VOB/C zugrunde zu legen.

## 0.1 Angaben zur Baustelle
0.1 Angaben zur Baustelle

0.1.1 Lage der Baustelle:

Die Kolpingstadt Kerpen beabsichtigt den Neubau einer dreizügigen Grundschule mit Einfeldsporthalle im Stadtteil Sindorf. Das Schulgebäude wird im Neubaugebiet Vogelruther Feld auf einem freien Baugrundstück errichtet. Das Grundstück wird durch die "Astrid-Lindgren-Straße" im Nordosten, die Straße "Zum Vogelrutherfeld" im Süden und die parkähnliche Wegführung im Westen definiert.

Kartenausschnitt:
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
Der Schulbaukörper wird als kompaktes Rechteck auf der Ostseite des Grundstücks platziert und passt sich somit gut in die vorhandene Bebauung ein.
Die Sporthalle ist zur Straße "Zum Vogelrutherfeld" orientiert und definiert mit dem Schulgebäude den am Vogelruther Feld geplanten öffentlichen Platz.
Für die Gebäude ist eine Hybridkonstruktion aus Betonelementen und Holzelement-/ Modulbauweise geplant.

Zufahrtsmöglichkeit:
Zum Zeitpunkt der Ausschreibung ist eine Andienung der Baustelle über die Straße Zum Vogelrutherfeld möglich. Ein Be- und Entladen von Fahrzeugen ist auf einer temporären Entladezone vorgesehen.

Beschaffenheit der Zufahrt:
Die Flächen im öffentlichen Bereich sind asphaltiert oder gepflastert.

Einschränkungen bei ihrer Benutzung
Bei der Nutzung des Zu- und Ausfahrtbereiches und der Entladezonen sind durch den jeweiligen AN Streckenposten zu stellen,die eine gefahrlose und unfallfreie Andienung der Baustelle im Bereich der Zufahrt sicherstellen.
Hierzu gehört auch die Sicherung des öffentlichen Verkehrs, als besondere Verkehrssicherung, das Aufstellen Vorhalten und wieder Entfernen notwendiger Verkehrszeichen, durch den AN.
Die Einholung sämtlicher Genehmigungen für Nutzung von öffentlichem Verkehrsraum, einschließlich der anfallenden Gebühren obliegt ebenfalls dem jeweiligenAN.

0.1.2 Besondere Belastung aus Immisionen

Besondere klimatische oder betriebliche Bedingungen sind nicht zu erwarten

0.1.3 Art und Lage der baulichen Anlage:

Ist der Anlagenbeschreibung zu entnehmen.

0.1.4 Verkehrsverhältnisse auf der Baustelle insbesondere Verkehrsbeschränkungen:

Materialfahrzeuge zur Anlieferung dürfen nur nach vorheriger Genehmigung verbleiben.
Größere Anlieferungen sind mit der Bauleitung und dem Generalunternehmer Wetterfeste Hülle abzustimmen.
Wendemöglichkeiten auf dem Baugelände sind nur eingeschränkt vorhanden.
Das Parken von Mitarbeiterfahrzeugen auf dem Gelände ist nur nach vorheriger Genehmigung gestattet.

0.1.5 Für den Verkehr freizuhaltende Flächen:

Feuerwehrzufahrten gem. Baugenehmigung.
Besondere Maßnahmen zur Freihaltung der Flächen sind vom AG nicht vorgesehen.

0.1.6 Art, Lage Maße und Nutzbarkeit vonTransporteinrichtungen und Transportwegen:

Der Materialtransport innerhalb der Baustelle erfolgt über die bauseits gesicherten Treppenräume.

0.1.7 Lage, Art, Anschlusswert und Bedinungen für das Überlassen von Anschlüssen für Wasser, Energie und Abwasser

siehe Allgemeine technische Vertragsbedingungen

0.1.8 Lage und Ausmaß der dem Auftragnehmer für die Ausführung seiner Leistung zur Benutzung oder Mitbenutzung überlassenen Flächen, Räume:

siehe Allgemeine technische Vertragsbedingungen

Der vorläufige Baustelleneinrichtungsplan kann nach vorheriger Absprache im Zuge der Angebotsfindung im Original eingesehen werden.

0.1.9 Bodenverhältnisse, Baugrund und seineTragfähigkeit, Ergebnisse von Bodenuntersuchungen:

Siehe Fachgutachten das auf Anforderung zugestellt werden kann.

0.1.10 Hydrologische Werte von Grundwasser und Gewässern. Art, Lage, Abfluß, Abflußvermögen und Hochwasserverhältnisse von Vorflutern.
Ergebnisse von Wasseranalysen:

Siehe Fachgutachten das auf Anforderung zugestellt werden kann..

0.1.11 Besondere umweltrechtliche Vorschriften:

Besondere umweltrechtliche Vorschriften sind für die Baumassnahme nicht bekannt.

Bauphysikalische Nachweise
Der Nachweis des Wärmeschutzes erfüllt die Anforderungen, die sich aus dem Gebäudeenergiegesetz (GEG) ergeben.
Siehe Fachgutachten das auf Anforderung zugestellt werden kann.

0.1.12 Besondere Vorgaben für die Entsorgung. Beschränkung für die Beseitigung von Wasser und Abfall:

Eigenes Restmaterial, Verschnitt, Bruch, Verpackungsmaterial, Strahlmittel und dergleichen sind vom
Auftragnehmer kostenlos zu beseitigen. Die einschlägigen allgemeinen und kommunalen Vorschriften über
die Entsorgung von Sonderabfall sind zu beachten.

Die Entsorgung von Abfällen, Abbruchmassen und Bauschutt umfasst die Verwertung entsprechend den
Vorschriften, Satzungen des Abfallverwertungsbetriebes bzw. der Gemeinde und behördlichen Auflagen.
Das Sortieren, Zwischenlagern und getrennte Laden und Transportieren ist danach in den Preis
einzukalkulieren. Das gilt entsprechend für die Trennung nach
- Wertstoffen
- Wiederverwertbarem Abfall
- Deponierbaren Abfällen

Abfall im Sinne von Nr. 4.1.12 DIN 18299 aus dem Bereich des Auftraggebers besteht aus Stoffen, die vor
Durchführung der Bauarbeiten mit dem Bauwerk oder der baulichen Anlage körperlich verbunden waren.
Die Grenze von 1 m3 bezieht sich auf einen Auftrag, bei mehreren Losen eines Auftrages auf ein Los
(Fachlos).
Ist Abfall aus dem Bereich des Auftraggebers von mehr als 1 m3 zu entsorgen, kann der Auftragnehmer
verlangen, dass die Entsorgung abzüglich der Deponiegebühr als Festpreis und die Deponiegebühr in der zur Zeit der Deponierung gültigen Höhe zum Nachweis abgerechnet wird. In diesem Fall muss der Bieter neben dem Gesamtpreis eine Splittung vornehmen und dem Angebot beilegen.

Der Nachweis über die ordnungsgemäße Entsorgung kann verlangt werden.

0.1.13 Schutzgebiete oder Schutzzeiten im Bereichder Baustelle wegen Forderungen des Gewässer-,Boden-, Natur-, Landschafts-, oder Immissionsschutzes:

Zusätzliche Forderungen seitens des Gesetzgebers sind nicht bekannt.
Eventuelle, ergänzende Forderungen aus der Baugenehmigung sind zu beachten.

Weiterreichende Fachgutachten liegen nicht vor.

0.1.14 Art und Umfang des Schutzes von Bäumen, Pflanzbeständen, Vegetationsflächen,Verkehrsflächen, Bauteilen, Bauwerken, Grenzsteinen im Bereich der Baustelle:

Bäume werden durch den Unternehmer für die übergeordnete Baustelleneinrichtung mittels Flexrohr DN 100 und Holzverschalung geschützt, Pflanzbestände, Vegetationsflächen werden mittels Bauzäunen gegenüber der Baustellenfläche dauerhaft abgetrennt.

0.1.15 Im Baugelände vorhandene Anlagen insbesondere Abwasser- und Versorgungsleitungen:

Bestandspläne der Versorgungsunternehmen sind von dem jeweiligen AN eigenverantwortlich bei dem Versorgungsunternehmen zu beantragen.
Abwasser- und Versorgungsleitungen sind neben dem Grundstück Strassenseitig vorhanden. Diese werden allerdings während der Bauzeit nicht durch den AG zur Verfügung gestellt.
Alle für die Bauausführung erforderlichen Wasser und Elektroanschlüsse befinden sich als temporäre Einrichtung ausserhalb der Gebäude.

0.1.16 Bekannte oder vermutete Hindernisse im Bereich der Baustelle, z.B. Leitungen, Kabel, Dräne, Kanäle, Bauwerkreste und, soweit bekannt,deren Eigentümer:

nicht bekannt

0.1.17 Vermutete Kampfmittel im Bereich der Baustelle, Ergebnisse von Erkundungs- oder Beräumungsmaßnahmen:

Es ist nicht bekannt, das Kampfmittel im Bereich des Baugeländes vorhanden sind. Des weiteren alle Vorgaben der Baugenehmigung beachten.

0.1.18 Gegebenenfalls gemäß der Baustellenverordnung getroffene Maßnahmen:

Belästigungen der Nachbarschaft, soweit sie nicht durch die Bauarbeiten unvermeidlich sind, dürfen nicht erfolgen.
Ohne besonderen Leistungsansatz sind zusätzliche Maßnahmen zur Minderung oder Verhinderung insbesondere von Lärm-, Schmutz- und Staubentwicklung vorzunehmen (Auffangvorrichtungen, häufigere Reinigungsarbeiten).
Arbeiten an Samstagen sind nur ausnahmsweise gestattet. Im Übrigen gelten die entsprechenden gesetzlichen Vorschriften obligatorisch, besonders in Hinblick auf die vorgeschriebenen zugelassenen Arbeitszeiten (Beginn und Ende der täglichen Arbeiten).
Die Baustellenordnung des SiGeKo kann nach vorheriger Absprache im Zuge der Angebotsfindung eingesehen werden. Diese ist Vertragsbestandteil.

0.1.19 Besondere Anordnungen, Vorschriften und Maßnahmen der Eigentümer von Leitungen,Kabeln, Dränen, Kanälen, Straßen, Wegen, Gewässern, Gleisen, Zäunen und dergleichen im Bereich der Baustelle:

nicht bekannt.

0.1.20 Art und Umfang von Schadstoffbelastungen, z.B. des Bodens, der Gewässer, der Luft, der Stoffe und Bauteile; vorliegende Fachgutachten oder dergleichen:

Das Gutachten kann nach vorheriger Absprache im Zuge der Angebotsfindung eingesehen werden.

0.1.21 Arbeiten anderer Unternehmer auf der Baustelle.

Es werden in Art und Umfang üblicher Baumaßnahmen Tiefbau-, Hochbau-, Ausbau und TGA Gewerke vor Ort tätig sein.
Die Arbeiten werden in zeitlicher Reihenfolge auf der Grundlage des abgestimmten Rahmenterminplans ausgeführt.

## 0.2 Angaben zur Ausführung
0.2 Angaben zur Ausführung

0.2.1 Arbeitsabschnitte:

Die Arbeitsabschnitte können vom Auftragnehmer eigenverantwortlich auf Grundlage des Rahmenterminplans gewählt werden.
Sie sind jedoch nach Rücksprache mit der Bauleitung durchzuführen.

Der jeweilige AN hat für den reibungslosen Bauablauf die entsprechende Anzahl von Mitarbeitern / Arbeitskräften unter Berücksichtigung der kurzen Termine einzuplanen. Es wird deshalb davon ausgegangen, das zeitgleich mehrere Kolonnen mit entsprechender Personenanzahl durch den AN vor Ort eingesetzt werden.

Arbeitsunterbrechung:
Arbeitsunterbrechungen können sich aufgrund von Arbeitsabläufen, Bauabläufen sowie Schnittstellen zu anderen Gewerken kurzfristig ergeben. Durch den AN sind diese frühzeitig der Bauleitung mitzuteilen. Sie berechtigen den AN nicht, den eigenen personellen Einsatz zu reduzieren.

Arbeitsbeschränkungen:
Aufgrund der unmittelbar angrenzenden Wohnbebauungen dürfen lärmintensive Arbeiten nur zu den gesetzlich erlaubten Zeiten erfolgen. Siehe auch SiGeKo Plan und Baustellenordnung.

Abhängigkeit von Leistungen anderer:
Es ist eine enge Zusammenarbeit der Gewerke bezüglich der Abstimmung und Festlegung von Höhenkoten erforderlich. Hierfür werden in den Geschossen bauseits im Bereich der TRH Meterrisse, mit überputzbaren Meterrissmarken, gesetzt.

Im Rahmenterminplan sind die einzelnen Gewerke aufeinander im Arbeitsablauf abgestimmt. Sollte es trotzdem zu Schnittstellenproblemen kommen, sind diese gemeinsam zwischen den betroffenen AN und
der Bauleitung des AG unmittelbar anzusprechen und abzustellen.

0.2.2 Besondere Erschwernisse während der Ausführung, z.B. Arbeiten in Räumen in denen der Betrieb weiterläuft, Arbeiten im Bereich von Verkehrswegen oder bei außergewöhnlichen äußeren Einflüssen:

nicht bekannt

0.2.3 Besondere Anforderungen für Arbeiten in kontaminierten Bereichen, gegebenenfalls besondere Anordnungen für Schutz und Sicherheitsmaßnahmen

nicht bekannt, darüber hinaus siehe Gutachten und Anforderungen des SiGEKo.

0.2.4 Mitbenutzung fremder Gerüste, Hebezeuge, Aufzüge, Aufenthalts- und Lagerräume,Einrichtungen und dergleichen durch den Auftragnehmer:

Eine Mitbenutzung von Gerüsten im Aussenbereich ist gemäß Terminplanung eingeschränkt oder nicht möglich. Entsprechend benötigte Gerüste sind durch den jeweiligen AN selbst zu stellen.

0.2.5 Art und Umfang der vom Auftraggeber verlangten Eignungs- und Gütenachweise:

Es wird auf die einzelnen ATV verwiesen, entsprechende Nachweise sind vom AN nach Anforderung vorzulegen.

0.2.6 Art, Menge und Gewicht der Stoffe und Bauteile, die vom Auftraggeber beigestellt werden, sowie Art, Ort und Zeit der Übergabe:

Der Auftraggeber wird keine Stoffe oder Bauteile beistellen.

0.2.7 In welchem Umfang der Auftraggeber Abladen, Lagern und Transport von Stoffen und Bauteilen übernimmt oder dafür dem Auftragnehmer Gerät oder Arbeitskräfte zur Verfügung stellt

Der Auftraggeber übernimmt keine derartigen Leistungen.

0.2.8 Leistungen für andere Unternehmer:

Leistungen für andere Unternehmer werden vom AG nur vergütet, wenn Sie auf Anordnung des AG erbracht werden.

0.2.9 Mitwirken beim Einstellen von Anlageteilen und bei der Inbetriebnahme von Anlagen im Zusammenwirken mit anderen Beteiligten:

In diesem Zusammenhang wird auf die einzelnen ATV´s verwiesen.

## 0.3 Anlagenbeschreibung Gewerk Heizung - Wärmeerzeugung
Zentrale Wärmeerzeugung

Um eine zukunftsweisende, wirtschaftliche und nachhaltige Wärmeerzeugung bereit zu stellen, wurden in einer Entscheidungshilfe die nach gültigem GEG möglichen Varianten in einem Vergleich gegenübergestellt.

Im Ergebnis hat sich die Bauherrschaft dazu entschieden die Wärmeerzeugung monoenergetisch über Elektro-Wärmepumpen mit der Wärmequelle Eis-Energiespeicher zur Anwendung kommen zu lassen.

Das Bauwerk für den Eis-Energiespeicher ist unterhalb des EG im nördlichen Gebäudebereich der Schule geplant. Die Wärmepumpen werden im nebenliegenden Aufstellraum Heizung angeordnet. Die zur Wärmegewinnung und Regeneration des Eis-Energiespeichers benötigten Solarabsorber sind auf der nördlichen Dachfläche des Schulgebäudes geplant.

Heizlast

a) Die Gesamtheizlast wurde wie folgt ermittelt:

 Gesamtheizlast statische Heizflächen: ca. 205 kW
 Heizlast RLT-Geräte:  ca. 160 kW

 Summe:  ca. 365 kW

## Ausschreibungsanerkennung
AUSSCHREIBUNGSANERKENNUNG

Der Auftragnehmer erklärt durch Abgabe des Angebots an:

a)  dass er diese komplette Ausschreibung auf ihre Vollständigkeit hin überprüft hat, insbesondere darauf, dass keine Seiten fehlen

b)  dass der Inhalt der Ausschreibungsunterlagen für ihn eindeutig ist

c)  dass bei evtl. Rückfragen eine zufriedenstellende und ausreichende Klärung erfolgte

d)  dass alle sonstigen preisbeeinflussenden Umstände geprüft und gewertet hat

e)  dass er die projektspezifischen Belange bei der Kalkulation berücksichtigt hat

f)  dass er diese Ausschreibung ohne Einschränkung als maßgeblichen Vertragsbestandteil rechtsverbindlich anerkennt

## Kalkulationshinweis zu allen nachfolgenden Positionen (Leitfabrikate)
Im Leistungsverzeichnis benannte "Leitfabrikate der Planung" dienen allein zur Kalkulationsvereinfachung für die Bieter oder der besseren Beschreibbarkeit des Leistungsinhaltes. Das Leitfabrikat bzw. Leitprodukt hat jeweils nur beispielhaften Charakter. Es ist dem Bieter bei allen Leitfabrikaten möglich, auch gleichwertige Produkte anzubieten. Die Gleichwertigkeit richtet sich hierbei nach den, in der jeweiligen LV-Position, benannten (technischen, optischen oder haptischen) Anforderungen."
Alle angegebenen Maße sind als ca. Maße zu verstehen, sofern nicht anders beschrieben. Etwaige Farbangaben (außer bei Pos. mit Sichtmontage) sind zu vernachlässigen.
Auf Kompatibilität und Kommunikationsfähigkeit der Komponenten untereinander beim Wärmeerzeugersystem ist bei Angebot von gleichwertigen Produkten zu achten.

Dem Bieter steht es für jede dieser Positionen frei, ein gleichwertiges Produkt anzubieten. Hierbei sind unbedingt die Lieferzeiten zu berücksichtigen und vor Angebotsabgabe abzufragen.

Besonders bei Abweichungen von den technischen Daten des Leitfabrikates bzw. des Leitproduktes ist jedoch zu beachten, dass, je nach Höhe der Abweichung, eine Kompensation über andere Positionen des Leistungsverzeichnis erfolgen muss.

Abweichungen zu den benannten Anforderungen sind eindeutig anzugeben. Im Falle fehlender Angaben sind damit die in der jeweiligen LV- Position benannten Anforderungen ohne Abweichungen angeboten!

## 421 (VE18) Zentrale Wärmeerzeugung & Eisspeicher

### Los 01 Schule

#### Titel 01.01 Wärmequelle Eisspeicher, Kollektoren

**01.01.1 Eisspeicher-Wärmetauschersystem**
Entzugs- und Regenerationswärmetauscher
in dafür ausgelegten bauseits bereitgestellten Betonbehälter.

Das Wärmetauschersystem und das Behältervolumen
wurden auf Basis folgender Daten ausgelegt:

Klimadaten nach Meteonorm für den Standort
Wärmepumpenleistung im Betriebspunkt (B-5/W35):
305,8 kW
Entzugsleistung im Betriebspunkt (B0/W35): 277  kW
Notwendige minimale Soleeintrittstemperatur in die
Wärmepumpe: -10 °C
minimale Soleeintrittstemperatur in die
Wärmetauschersysteme des Eisspeichers: -13 °C
Betonbehälter: 448 m³ Gesamtvolumen; 360,3 m³
Wasservolumen
Betonbehälter lichte Innenmasse: Höhe: 4 m ǀ
Durchmesser bzw. Länge x Breite: 14 m x 8 m
Speichermedium: Wasser (max. zulässige
Wassertemperatur 25 Grad C)

Beschreibung/Auslegung Entzugs-Wärmetauscher:

Rahmenkonstruktion: Aluminium/Kunststoff
Material der Wärmetauscher Entzug/Regeneration:
Polyehtylen
Max. zulässige Fluidtemperatur: 35 ^C
Druckstufe PN 10
übertragungsmedium: Wasser-Glykol-Gemisch
Nennvolumenstrom: 83,89 m?/h
Druckverlust bei Nennvolumenstrom bis Schnittstelle:
142 mbar
Durchführung und Abdichtung der Leitungen bis  1
m ausserhalb des Behälters
Schnittstelle: 2x PE100-Rohr SDR11 Da 180 mm
(Vor-/Rücklauf), inkl. Ringraumdichtungen -
solegeführt

Beschreibung/Auslegung Regenerations-Wärmetauscher:
Rahmenkonstruktion: Aluminium/Kunststoff
Material der Wärmetauscher Entzug/Regeneration:
Polyethylen
Max. zulässige Fluidtemperatur: 35 Grad C
Druckstufe PN 10
übertragungsmedium: Wasser-Glykol-Gemisch
Nennvolumenstrom: 47,25 m3/h
Druckverlust bei Nennvolumenstrom bis Schnittstelle:
142 mbar
Max. NC-Kühlleistung: 260 kW bei
Kühltemperaturniveau 16 Grad C/20 Grad C
Durchführung und Abdichtung der Leitungen bis 1
m ausserhalb des Behälters
Schnittstelle: 2x PE100-Rohr SDR11 Da 140 mm
(Vor-/Rücklauf), inkl. Ringraumdichtungen -
solegeführt
Füllvolumen Wärmetauschersystem bis Schnittstelle:
10719 Liter

Leistungen
Lieferung und Montage der Rahmenkonstruktion zur
Aufnahme des Wärmetauschersystems
Lieferung und Montage des Wärmetauschersystems im
Speicher
Lieferung und Montage der Verteiler
Lieferung und Montage der Fühlertauchhülsen
Lieferung und Montage des Füllstandssensors
Lieferung und Montage von 3 x PT1000 - Fühler
Lieferung und Montage der E-Box inkl. Cat7-Erdkabel
für die MSR im Eisspeicher (Restlänge Cat7-Kabel: 100
m)
Druck- und Dichtigkeitsprüfung des Wärmetauschersystems und der im Speicher liegenden Leitungen
Schnittstelle der Bauleistungen Eis-Energiespeicher: Aufgeschweisste Endkappen an den
Leitungen ausserhalb des Behälters

Leitfabrikat der Planung: Viessmann
Typ der Planung 7975290

oder gleichwertig

vom Bieter einzutragen:

angebotenes Fabrikat: '..........'

angebotener Typ '..........'
Menge: 1,000 St

**01.01.2 Solar-Luft-Kollektor**
Offener Kollektor für die Flachdachmontage. Die
Unterkonstruktion ist aus Aluminium gefertigt.
Aufbau bestehend aus fünf Lagen PE-Rohr,
schleifenförmig über Aluminiumkämme geführt und an
der Aluminium- Unterkonstruktion befestigt. Die Lagen
werden an einem Vor- und Rücklaufverteiler aus PE100
zusammengefasst.
Einsatztemperaturen von -20 Grad C bis +60 Grad C.
Wärmeübertragungsmedium Glykol/Wassergemisch

Spezifische Angaben je Kollektor: Masse (L/B): Schiene
6,0 m/ 1,2 m
Rahmenhöhe: 0,35 m
Edelstahl, Aluminium und Polyethylen
PE Rohrlänge je Kollektor: 425 m

Leistungsbeschreibung:
Lieferung von 30 der vormontierten Kollektoren Typ
SLK-600
Lieferung 3 Stk. PT1000 Temperaturfühler
Inkl. Montage und Verrohrung SLK
Montage und Verrohrung der Kollektoranlage auf dem
Flachdach bestehend aus 30 Stück SolarLuft-Kollektoren
Typ SLK-600.

Montage der Kollektoren auf dem Flachdach
Inklusive Befestigung und Beschwerung der Kollektoren auf
Betonsteine
Verrohrung der Kollektoren untereinander nach
Tichelmann (ohne Isolierung OK Dach)
Lieferung und Montage der Tauchhülsen in der
Sammelleitung
Montage 3 Stück PT1000 Fühler in Sammelleitung

Leitfabrikat der Planung: Viessmann
Typ der Planung: SLK 600

oder gleichwertig

vom Bieter einzutragen:

angebotenes Fabrikat: '..........'

angebotener Typ '..........'
Menge: 1,000 St

**01.01.3 Hydraulikmodul primär / sekundär**
Wärmepumpen Modul Primär 180 kW (WPMP-180)

Primärseitige hydraulische Unterstützungseinheit
(hydraulic support unit (HSU))für die Installation
eines Sole-Wasser- Wärmepumpensystems mit mehr als
einer Energiequelle.
Die Sensorik wird innerhalb eines Schaltschranks in die hydraulische Unterstützungseinheit integriert. Dies stellt eine
elektrische Vormontage aller notwendigen
Sensorikkomponenten dar, welche im Nachgang mit einer
entsprechenden Systemsteuerung verbunden wird.
Die hydraulische Unterstützungseinheit wird innerhalb
einer Rahmenkonstruktion gefertigt.

Das WPMP-180 enthält unter anderem folgende Komponenten:
1x Hocheffizienzpumpe
1x 3-Wege Hubventil inklusive Antrieb
5x Drosselklappe (inklusive einem Handversteller)
1x Rohr- und Verbindungsgruppen (DN100)
1x Rahmenkonstruktion inklusive Kabeltrassen für
Elektroinstallation
1x Schmutzfänger
1x Membranausdehnungsgefäß
1x Rückschlagklappe
1x Sensorikpaket gemäß Hydraulik-Schema
1x Passstück für WMZ-Anschluss
L/B/H max 1050 mm /max 1000mm /max 1950 mm

Wärmepumpen Modul Sekundär 180 kW (WPMS-180)

Sekundärseitige hydraulische Unterstützungseinheit
(hydraulic support unit (HSU)) für die Installation
eines Sole- Wasser-Wärmepumpensystems mit mehr als
einer Energiequelle.
Die Sensorik wird innerhalb eines Schaltschranks in die hydraulische Unterstützungseinheit integriert. Dies stellt eine
elektrische Vormontage aller notwendigen Sensorikkomponenten dar, welche im Nachgang
mit einer entsprechenden Systemsteuerung verbunden
wird. Die hydraulische Unterstützungseinheit wird
innerhalb einer Rahmenkonstruktion gefertigt.

Das WPMS-180 enthält unter anderem
folgende Komponenten:
1x Hocheffizienzpumpe
1x 3-Wege Hubventil inklusive Antrieb
6x Drosselklappe (inklusive einem Handversteller)
1x Rohr- und Verbindungsgruppen (DN100)
1x Rahmenkonstruktion inklusive Kabeltrassen für
Elektroinstallation
1x Schmutzfänger
1x Membranausdehnungsgefäß
1x Rückschlagklappe
1x Sensorikpaket gemäß Hydraulik-Schema
1x Passstück für WMZ-Anschluss
L/B/H max 1050 mm /max 1000mm /max 1950 mm

Leitfabrikat der Planung: Viessmann
Typ der Planung 7975293

oder gleichwertig

vom Bieter einzutragen:

angebotenes Fabrikat: '..........'

angebotener Typ '..........'
Menge: 2,000 St

**01.01.4 Dämmung HSU-Modul ohne QMM**
Kältedämmung des Wärmepumpen Moduls
Dämmung sämtlicher Rohrleitungen und technischer
Komponenten mit adäquater Kältedämmung (mind. 19 mm
Dämmstärke).
Vollständige Dämmung der Vollständige Dämmung des Wärmepumpen Moduls
Primär 180 kW (WPMP-180)
Vollständige Dämmung des Wärmepumpen Moduls
Sekundär 180 kW (WPMP-180)

Leitfabrikat der Planung: Viessmann
Typ der Planung 7975293

oder gleichwertig

vom Bieter einzutragen:

angebotenes Fabrikat: '..........'

angebotener Typ '..........'
Menge: 2,000 St

**01.01.5 Wärmeträgermedium**
Liefern von Ethylenglykolmischung (Wasser/Glykol 70%/30%)
Frostschutz bis -19°C
Menge: 18019,000 l

**01.01.6 Füllen und Entlüften**
Spülen, Füllen und Entlüften der Anlage Eis-Energiespeicher und Solar-Luft-Kollektor mit vorbenanntem Wärmeträgermedium
Menge: 1,000 St

#### Titel 01.02 zentrale Wärmeerzeugung und -verteilung

**01.02.1 Sole/Wasser-Wärmepumpe**
In kompakter Bauweise mit 2-stufiger Leistungsverteilung
50/50 %, zur Innenaufstellung, mit WP-Gütesiegel (EHPA).
Plattenwärmetauscher (1.4401), Primär- und Sekundärkreis, Vom Kältekreis entkoppeltes Schalldämmgehäuse, pulverbeschichtet, Grundrahmen mit integriertem Kältemodul, elektronische Anlaufstrombegrenzung.
Bemessungsbetriebsspannung 400V, Sanftanlauf,
Betrieb Sole-Wasser (B0/W35):
Leistungsdaten nach EN 14511
Nenn-Wärmeleistung 174,9 kW,
Nenn-Kälteleistung 138,5 kW
Leistungszahl COP 4,49
Kälteträger Glykol Frostschutz/Eisflockenpunkt
-16,1 °C
Anzahl Verdichter 2, Scroll-Verdichter, Vollhermetisch
Kältemittel R410A
Zulässiger max. Druck 1,0 Mpa (10 bar)
max. Schallleistungspegel [db(A)] 67db(A)
Leitfabrikat der Planung: Viessmann
Typ der Planung: Vitocal 300-G PRO BWR

oder gleichwertig

vom Bieter einzutragen:

angebotenes Fabrikat: '..........'

angebotener Typ '..........'
Menge: 2,000 St
Produkt:
  Artikel:
    Artikelnummer: Z019885
    Artikelkurztext: Sole/Wasser-Wärmepumpe

**01.02.2 Anschluss-Set 2 1/2 und 3", D...**
Zum Anschluss der Wärmepumpe an den
Primär- und Sekundärkreis
2 Kupplungen 3", 2 Kupplungen 2½"
2 Adapternippel mit Flansch 2½" DN
65/PN 10, 220 mm lang
2 Adapternippel mit Flansch 3" DN
80/PN 10, 300 mm lang
Ohne Schallentkopplung

Leitfabrikat der Planung: Viessmann
Typ der Planung: ZK03790

oder gleichwertig

vom Bieter einzutragen:

angebotenes Fabrikat: '..........'

angebotener Typ '..........'
Menge: 2,000 St
Produkt:
  Artikel:
    Artikelnummer: ZK03790
    Artikelkurztext: Anschluss-Set 2 1/2 und 3", D...

**01.02.3 Erweiterung Gebäudeleittechnik**
Gateway für die Anbindung der Wärmepumpe
an Gebäudeleittechnik mit BACnet IP und
Modbus TCP mit fest vorgegebener
Datenpunktliste.

Technische Daten:
Ethernet-Ports für den Anschluss an
ein bauseitiges GLT-System
Ethernet-Port für den Anschluss an die
Wärmepumpe
Statische IPv4 Adressierung
voreingestellt
Auf dynamische IPv4 Adressierung mit
DHCP Server konfigurierbar
- BACnet Device-Name und BACnet
Device-Instanznummer frei einstellbar
BACnet-Port 47808 und Modbus-Port 502
festeingestellt
BBMD inaktiv
Leitfabrikat der Planung: Viessmann
Typ der Planung: 7968547

oder gleichwertig

vom Bieter einzutragen:

angebotenes Fabrikat: '..........'

angebotener Typ '..........'
Menge: 2,000 St
Produkt:
  Artikel:
    Artikelnummer: 7968547
    Artikelkurztext: Erweiterung Gebäudeleittechnik

**01.02.4 Drosselklappe, 2-Weg,**
Drosselklappe, 2-Weg, DN200, Flansch mit Laschenaugen PN 6 / 10 / 16, ps 1600 kPa, kvs 820 m3/h, kvmax 2200m3/h, Mediumstemperatur -20 - 120 Grad C
Drehantrieb, 160Nm (parametriert für D6200W/WL), AC24 - 240 V / DC 24 - 125V, BACnet MS/TP, Modbus RTU, MP-Bus, 2 - 10 V, 35s (30 - 120s), 2x SPDT, IP66/67, Klemmen
Antrieb beigelegt, inkl. Linkage ZPR01

Leitfabrikat der Planung: Viessmann
Typ der Planung 7938859

oder gleichwertig

vom Bieter einzutragen:

angebotenes Fabrikat: '..........'

angebotener Typ '..........'
Menge: 2,000 St
Produkt:
  Artikel:
    Artikelnummer: 7938859
    Artikelkurztext: Drosselklappe, 2-Weg,

**01.02.5 Vitotrans EC-Pro AC500**
Dichtungsloser Plattenwärmetauscher,
Strömungsrichtung parallel im Gegenstrom.
Gefertigt nach DIN ISO 9001, CE-geprüft
gem. Druckgeräterichtlinie 97/23/EG
(PED).
Plattenwärmetauscher, Wärmedämmung, Fußkonsole
Leistung max 500 kW
Primärseite:
MediumGlykol, Eintrittstemperatur 6,0 °C,
Austrittstemperatur10,0 °C, Gesamtdruckverlust 80,1 kPa,
Sekundärseite:
Medium Wasser, Eintrittstemperatur 2,0 Grad C,
Austrittstemperatur 8,0 Grad C, Gesamtdruckverlust 63,2 kPa,
Anschluss primär/sekundär DN 100, Plattenmaterial 1.4401 (AISI316L), Lotmaterial Kupferlot (vakuumverlötet),
Max. Betriebsdruck 25 bar, Zul. Betriebstemperatur -196 bis 225 Grad C
Leitfabrikat der Planung: Viessmann
Typ der Planung: 7973464

oder gleichwertig

vom Bieter einzutragen:

angebotenes Fabrikat: '..........'

angebotener Typ '..........'
Menge: 1,000 St
Produkt:
  Artikel:
    Artikelnummer: 7973464
    Artikelkurztext: Vitotrans EC-Pro AC500

**01.02.6 Vitotrans EC-Pro RH500**
Dichtungsloser Plattenwärmetauscher,
Strömungsrichtung parallel im Gegenstrom,
Gefertigt nach DIN ISO 9001, CE-geprüft
gem. Druckgeräterichtlinie 97/23/EG
(PED).
Plattenwärmetauscher, Wärmedämmung, Fußkonsole,
Leistung max 500 kW,
Primärseite
Medium Glykol, Eintrittstemperatur 40,0 °C,
Austrittstemperatur 46,0 °C, Gesamtdruckverlust 49,2 kPa,
Sekundärseite:
Medium Wasser, Eintrittstemperatur 48,0 °C, Austrittstemperatur 42,0 °C, Gesamtdruckverlust 41,6 kPa,
Anschluss primär/sekundär DN 100,
Plattenmaterial 1.4401 (AISI316L), Lotmaterial Kupferlot (vakuumverlötet), Max. Betriebsdruck 25 bar,
Zul. Betriebstemperatur -196 bis 225 Grad C
Leitfabrikat der Planung: Viessmann
Typ der Planung: ZK07214

oder gleichwertig

vom Bieter einzutragen:

angebotenes Fabrikat: '..........'

angebotener Typ '..........'
Menge: 1,000 St
Produkt:
  Artikel:
    Artikelnummer: ZK07214
    Artikelkurztext: Vitotrans EC-Pro RH500

**01.02.7 Vitocontrol 200-M ICE**
Die Vitocontrol 200-M ist eine multivalente
System Steuerung von Heizungsanlagen

Die Vitocontrol 200-M regelt witterungsgeführt oder
auf externe Anforderung die Kaskadenfunktion der
Mehrkesselanlage. über Anlagenmischer erfolgt eine
optimierte Anlagen-Vorlauftemperaturregelung.

Speicherprogrammierbare Steuerung. Bedienung über ein
12"-Farb-Touch-Bediengerät mit schematischer Darstellung der Hydraulik und aller erfassten Temperaturen. Anzeige des Anlagenstatus sowie von Betriebs- und Störmeldungen im Klartext. Automatische Sommer-/Winterzeitumschaltung, integriertes Diagnosesystem und Datenaufzeichnung.
Getrennt einstellbare Zeiträume, Heizkennlinien und
Temperatur-Sollwerte. Handbedienung aller
angeschlossenen Aktoren über Bedienoberfläche mit
Anzeige der Status Hand/Automatik.

Anschlussmodul LON zur Kommunikation mit
Vitotronic-Regelungen über LON Systembus ist
eingebaut. Darstellung der übermittelten Datenpunkte
am Bediengerät, je nach angeschlossenem Produkt
vorkonfiguriert. Archivierung relevanter Datenpunkte.
Für zusätzliche Kommunikationsmodule zur
Datenkommunikation von Wärmeerzeugern sind weitere
Steckplätze vorhanden. Weiterhin stehen Steckplätze
für Heizkreisregelung und ein Heizungspuffermanagement
zur Verfügung. Für höhere Anforderungen sind
kundenspezifische Lösungen möglich.

Integrierter LAN-Anschluss für Fernzugriff über
bauseitigen Internetzugang.
Anschluss von Temperatursensoren ausschließlich vom
Typ PT1000.

Die Anbindung von Zählern mit M-Bus-Schnittstelle ist
optional möglich.
Die Anbindung an übergeordnete GLT-Systeme über
BACnet/IP oder ModBus TCP ist optional möglich.

Basisumfang Heizen/Kühlen (mit NC/AC)

1 x Wärmepumpe Vitocal 300;
mit Modbus-Schnittstelle und Stufenschaltung. Die
Primär- und Sekundärpumpe werden aus der WP mit
Spannung versorgt und angesteuert. Vitocontrol greift
die Störmeldung der UWPs ab.
1 x Einbindung Eisspeicher
1 x Einbindung Solarabsorber
1 x Puffermanagement Heizen
1 x Erweiterung NC-Cooling / Free-Cooling

Lieferumfang Basisschrank

Schaltschrankausführung:

1 x Standschaltschrank Vitocontrol 200-M Komfort
Standschrank 800 x 1800 x 400 mm (B x H x T) plus
Sockel 200 mm
Einspeisung: 3~ 400 V AC, max. 63 A
Direkte Leistungsversorgung und AnSteuerung von
Kesselregelungen, Brennern, Kesselkreis- und
Pufferentladepumpen mit 230 V~ und 400 V~
Ausgelegt für max. 8 Wärmeerzeuger

Je Wärmeerzeuger:
- Ein Kontakt zur Freigabe oder Ein-/Ausschalten
- Ein Störmeldeeingang
- Eine Temperatur-Sollwertvorgabe 0 bis 10 V DC
- Integration von Fremdkesseln (öl/Gas) über
potenzialfreie Kontakte und Sollwertvorgabe 0 bis 10 V
möglich
- Serienmässige Ausgabe einer potentialfreien
Sammelstörung und einer potentialfreien
Betriebsmeldung
- max. 12 gemischte oder ungemischte Heiz-/Kühlkreise
oder Warmwasserbereitungen
- max. 4 Puffermanagement
- Türanschlag rechts (optional auf Anfrage links)
- Kabeleinführung von unten
- Leistungsversorgung BHKW, Wärmepumpe,Biomasse,
Rückkühler, E-Heizstab muss bauseits erfolgen, soweit
im Angebot nichts anderes erwähnt wird

Grundmodul SystemSteuerung Vitocontrol 200-M
- Speicherprogrammierbare Steuerung (SPS),
anlagenspezifisch werkseitig konfiguriert
- Tages- und Wochenprogramm
- Getrennt einstellbare Zeiträume, Heizkennlinien,
Temperatur-Sollwerte
- Handbedienung aller angeschlossenen Aktoren über
Bediengerät (Pumpen, Mischer, Ventile, Wärmeerzeuger
etc.)
- Integriertes Diagnosesystem und Datenaufzeichnung

1 Stück Bediengerät 12"-Farbtouch
Fernparametrierung und Programm-Updates über einen
bauseitig zu stellenden Internetzugang (DSL)
Störmeldeweiterleitung über E-Mail;
Internetzugang oder Einbindung in lokales Netzwerk
erforderlich

Kommunikation

1 Stk. Anschlussmodul ModBus
zur Anbindung von Kesseln mit ModBus-Schnittstelle
Auslesen und Fernwirken der Kesselzustands- und
-Steuerungsdaten
1 Stk. Einbindung Wärmepumpe mit ModBus-Schnittstelle
Konfiguration der Kommunikation
Darstellung der übermittelten Datenpunkte am
Bediengerät, je nach angeschlossenem Produkt
vorkonfiguriert
Archivierung relevanter Datenpunkte

Funktionserweiterung

1 Stk. Anbindung Eisspeicher
Erfassung von 3 Temperatursensoren im Eisspeicher;
optional mit Aufschaltung Füllstandssensor;
Erfassung der Soletemperatur;
Erfassung der Entzugstemperatur;
AnSteuerung eines Dreipunktmischers über Analogsignal
0 - 10 V DC;
AnSteuerung einer Pumpe drehzahlgeregelt mit 0 - 10 V
Ausgabe eines Freigabesignals an Pumpe über
potentialfreien Kontakt;
Einbindung und Anzeige des Störungs- oder
Betriebssignals der Pumpe über potentialfreien
Kontakt;
Ansteuerung einer Absperrklappe vor der
Regenerationspumpe mit 230 V AC;
AnSteuerung von 2 Stk. Umschaltklappen für
Regeneration/Entzug mit 230 V AC;
Leistungsversorgung von Pumpe und Mischer mit 230 V AC,
max. 6 A
1 Stk. Anbindung Solarabsorber
Erfassung von 3 Temperatursensoren für Absorber;
Erfassung von 2 Temperatursensoren für Absorberein-
und -austritt
1 Stk. Puffermanagement für Heizung
Speicherfüllstandsregelung ohne Be- oder Entladepumpe
bis zu 4 Temperatursensoren PT 1000 zur Überwachung
des Ladezustands;
2 Temperatursensoren für Puffervor- und Rücklauf
1 Stk. Erweiterung Betriebsart "Natural/Free Cooling"
Umschaltung über Motorventile, AnSteuerung von
Umwälzpumpen, Systemtrennung über Wärmetauscher
1 Stk. Erweiterung Betriebsart "Active Cooling"
Umschaltung über Motorventile, AnSteuerung von
Umwälzpumpen, Systemtrennung über Wärmetauscher
1 Stk. Anbindung 3-Wege-Mischer Tiefhaltung für die WP
(Primärseite)
-AnSteuerung eines Dreipunktmischers;
- Sollwertvorgabe 0-10 V DC;
- optional: Stellungsrückmeldung 0-10 V DC;
- Leistungsversorgung mit 24 V DC, max. 2 A
2 Stk. Spindelheizung für 3-Wege-Mischer
zur AnSteuerung einer Spindelheizung mit 24VDC bis 60W
im Betriebsmodus Dauerbetrieb;
Versorgung und Absicherung
1 Stk. Überspannungsschutz Basis Typ 2  Mittelschutz
überspannungsschutzgerät für Einspeisung und
Ableitermodul für einen Aussentemperatursensor zum
Schutz vor Blitzschlag und überspannungen, Typ 2
1 Stk. Notbedienebene
zur manuellen Ansteuerung aller Aktoren bei Ausfall der
Steuerung;

Je Wärmeerzeuger oder Rückkühler:
- Ein Kontakt zur Freigabe oder Ein-/Ausschalten
- Eine Temperatur-Sollwertvorgabe 0 bis 10 V DC

Je Pumpe:
- Ein Kontakt zur Freigabe oder Ein-/Ausschalten
- Eine Temperatur-Sollwertvorgabe 0 bis 10 V, wenn
drehzahlgeregelt

Je Mischer:
-  Zwei Kontakte zur AnSteuerung

Je motorischer Klappe/Ventil
- Ein Kontakt zur AnSteuerung

Zubehör

bis zu 64 Stück Sach-Nr.: Temperaturfühler
Typ PT1000,
1 Stück Sach-Nr.: Aussentemperaturfühler Typ
PT1000
1 Stück Druckmessumformer (Vorwarnung Druckabfall)

Für alle Analogaktoren und Analogsensoren
(beispielsweise 0..10-V-Steuersignale oder
Temperatursensoren) empfehlen wir zur Minimierung von
Störeinflüssen die Verwendung von geschirmten Kabeln.

Dienstleistungen

Erstellung einer Regelungsbeschreibung und eines Prinzipschemas für Dokumentation
Dokumentation bestehend aus Bedienungsanleitung,
Montage- und Serviceanleitung, Notbedienanleitung,
Regelungsbeschreibung und Stromplan; Revision von
Bedienhandbuch, Regelungsbeschreibung und Stromplan
nach Inbetriebnahme (as-built-Stand)
GLT-Anbindung: 1:1-Prüfung der Datenpunkte für die
GLT-Anbindung (Unterstützung auf GLT-Seite notwendig)
Inbetriebnahme gemäß beigefügtem Dokument
Die Inbetriebnahme der Systemregelung Vitocontrol
erfolgt nach vollständiger Installation der Anlage und
Vorinbetriebnahme der Wärmeerzeuger.

Sonstiges

Dokumentation: Bedienhandbuch und Stromplan
(as-built-Stand)

Leitfabrikat der Planung: Viessmann
Typ der Planung: Vitocontrol 200-M ICE

oder gleichwertig

vom Bieter einzutragen:

angebotenes Fabrikat: '..........'

angebotener Typ '..........'
Menge: 1,000 St

**01.02.8 Inbetriebnahme Vitocontrol 20...**
Inbetriebnahmeleistungen für die Systemregelung
Vitocontrol

Folgende Auflistung beschreibt den Umfang und die
Tätigkeiten bei der
Inbetriebnahme einer Vitocontrol 100-M/200-M.

1. Anlagenüberprüfung: Richtigkeit der Komponenten
wie Mischer, Pumpen, Regelungen der Wärmeerzeuger,
Schaltschrank
Verkabelung, Temperatursensoren. Die Prüfung wird
zusammen mit dem Elektriker durchgeführt, der die Installation
vorgenommen hat.
2. Fehlende Komponenten, wie beispielsweise EA1-Module
und IF-Module ordern, damit sie am nächsten Werktag
auf der Baustelle sind.

Elektrische Arbeiten
überprüfung der korrekten elektrischen Installation.
Korrekturen müssen bauseits erfolgen. Ausnahme: Der
elektrische Anschluss wurde bei Viessmann beauftragt.

M-Bus-Zähler
Voraussetzung: Die M-Bus-Zähler sind korrekt
installiert, konfiguriert und mit einer eindeutigen M-Bus-Adresse
versehen sein.

E/A Test
Testen aller Temperatursensoren
1. Abklemmen, um richtigen Anschluss zu überprüfen,
einen Leitungsbruch zu simulieren und Störmeldungen zu
testen.
2. Leitungsabgleich aller Temperatursensoren mit Hilfe
eines Äquivalents.
3. Anhand von Leitungsabgleich Temperaturoffset
einstellen.

Testen aller Aktoren
1. Drehrichtung der Pumpen überprüfen
2. Pumpentest: Pumpen ansteuern und überprüfen, ob
die Pumpen auf das digitale Ansteuerungssignal
reagieren.
3. Pumpen mit Analogmodul auf
Sollwertvorwahl testen. Sollwertsignal (0 - 10 V) auf
Pumpen geben und überprüfen, ob Pumpen richtig
skaliert sind.
4. Pumpen, parametrieren.
5. überprüfung von Störmeldungen aller Pumpen.
6. Test von Absperrklappen und deren Wirksinn.
7. Test von Mischern und deren Wirksinn
8. (Kontrolle ob Mischer hydraulisch korrekt eingebaut
ist A/B/AB)
9. Nebenanlagen, wie zum Beispiel Zuluftklappen,
überprüfen.

Testen des 0..10 V-Signals am EA1-Modul
Es wird überprüft, ob das 0 - 10 V-Signal am
EA1-Modul empfangen wird, dafür wird in 10%-Schritten
überprüft, ob das Sollwertsignal in 1-V-Schritten zu
messen ist.

Testen der Sicherungsautomaten Sicherungsautomaten
manuell schalten, um Störmeldungen in der
Visualisierung zu testen.

Softwareparametrierung

Test der Regelungsfunktionen / Einstellen von
Parametern
1. Mit voreingestellten Parametern wird die Regelung im
Automatikbetrieb getestet.
2. Anpassen der Reglerparameter.
3. Um die Anlage in einem funktionsfähigen Zustand zu
hinterlassen, ist das Testen der Regelungsfunktionen
und das Anpassen der Reglerparameter zwingend
erforderlich.

Parametrieren der Kessel- und Geräteregelungen Damit
Wärmeerzeuger mit der Systemregelung kommunizieren
können, müssen die Regelungen der Wärmeerzeuger bei
deren Inbetriebnahme entsprechend konfiguriert werden.
1. Bei Viessmann-Regelungen: Parametrierungen wie
Abschaltbetrieb, LON freischalten, LON-Adresse,
Fehlermanager etc. müssen bereits bei der
Geräteinbetriebnahme entsprechend eingestellt werden.
Hinweis: Die Tätigkeiten sind nicht Bestandteil der
Inbetriebnahme einer Vitocontrol 100-M/200-M.
Erforderliche Zusatzarbeiten werden nach Aufwand
abgerechnet.
2. Bei BHKWs, Wärmepumpen und Biomassekessel muss ein
entsprechend ausgebildeter Techniker die Einstellungen
vornehmen.
Hinweis: Die Tätigkeiten sind nicht Bestandteil der
Inbetriebnahme einer Vitocontrol 100-M/200-M und
können nicht von Inbetriebnehmern der Vitocontrol
100-M/200-M
durchgeführt werden.
3. Parametrieren der Vitotrans: Uhrzeit und Datum,
Sommer und Winterzeit, Programm für thermische
Behandlung einstellen.

Kommunikation Testen der Kommunikation zu
FremdSteuerungen, Füllstandssensoren, Energie-und
Wärmemengenzähler
1. Kommunikation zu Wärmepumpen mit SPS aufbauen und
testen.
2. Kommunikation zu Vitobloc aufbauen und testen.
3. Kommunikation zu Vitotronic-Regelungen aufbauen und
testen.
4. Weitere, projektspezifische Sensorik einbinden und
Signal testen

Parametrieren M-Bus-Zähler
1. Verschiedene Hersteller von M-Bus-Zähler
adressieren, einbinden und auf Richtigkeit der
angezeigten Werte auf der Visualisierung überprüfen.
2. Unterschiede in der Kommunikation der verschiedenen
M-Bus-Zähler berücksichtigen (z. B. Auslesezyklus
begrenzt auf 96/Tag, bei Überschreitung keine Werte).

Protokolle

1. Prüfprotokoll: Funktionsprüfung aller Sensoren und
Aktoren inklusive Störmeldungen protokollieren.
Mängel aufnehmen und beschreiben.
2. Abnahmeprotokoll: Nach Beendigung der IBN.
Unterschrift durch Kunden erforderlich.
3. Fotografieren der fertigen Anlage und des
geänderten Schaltplans (falls Änderungen vorgenommen
wurden.)

Schulung der Anlage
Schulung Nach der Inbetriebnahme werden vom Kunden
benannte Personen an der Vitocontrol 100M/200-M
geschult. Sie erfolgt am letzten Tag der Inbetriebnahme.

1. Schulung von Zentralheizungsbauer, Elektriker,
Anlagenbetreiber und Hausmeister
2. Information zu Dokumenten und Unterlagen der
Vitocontrol 100-M/200-M

Leitfabrikat der Planung: Viessmann
Typ der Planung: 020002

oder gleichwertig

vom Bieter einzutragen:

angebotenes Fabrikat: '..........'

angebotener Typ '..........'
Menge: 1,000 St

**01.02.9 Erweiterung WP Kaskade**
Erweiterung Vitocontrol 200 ICE: zweite Wärmepumpe in
Kaskade
Einbindung Wärmepumpe,Konfiguration der Kommunikation,
Darstellung der übermittelten Datenpunkte am
Bediengerät, je nach angeschlossenem Produkt
vorkonfiguriert, Archivierung relevanter Datenpunkte
inkl. Inbetriebnahme

Leitfabrikat der Planung: Viessmann
Typ der Planung :0200001

oder gleichwertig

vom Bieter einzutragen:

angebotenes Fabrikat: '..........'

angebotener Typ '..........'
Menge: 1,000 St

**01.02.10 Erweiterung AC über SLK**
Erweiterung Vitocontrol 200 ICE: AC-Cooling über SLK
Puffermanagement für Kühlung
Speicherfüllstandsregelung ohne Be- oder Entladepumpe
bis zu 4 Temperatursensoren Pt1000 zur Überwachung des
Ladezustands
Ansteuerung Umschaltklappen
AnSteuerung Auf/Zu von Motorabsperrklappen für die
Umschaltung mit 230 V AC
1 Stk. Einbindung Sensoren
- bis zu 3 Temperatursensoren
- 1 Stk Frostschutzwächter
inkl. Inbetriebnahme

Leitfabrikat der Planung: Viessmann
Typ der Planung: 0200022

oder gleichwertig

vom Bieter einzutragen:

angebotenes Fabrikat: '..........'

angebotener Typ '..........'
Menge: 1,000 St

**01.02.11 Erweiterung Kühlpuffer**
Erweiterung Vitocontrol 200 ICE: Kühlpuffer
Puffermanagement für Kühlung, Speicherfüllstandsregelung ohne Be- oder Entladepumpe, 4 Temperatursensoren PT 1000 zur Überwachung des Ladezustands;
2 Temperatursensoren für Puffervor- und Rücklauf
inkl. Inbetriebnahme

Leitfabrikat der Planung: Viessmann
Typ der Planung: 0200016

oder gleichwertig

vom Bieter einzutragen:

angebotenes Fabrikat: '..........'

angebotener Typ '..........'
Menge: 1,000 St

**01.02.12 Erweiterung 2. Feld SLK**
Erweiterung Vitocontrol 200 ICE: 2. Feld
Solar-Luft-Kollektoren
1 Stk. Anbindung 2. Feld Solarabsorber
Erfassung von 3 Temperatursensoren
inkl. Inbetriebnahme

Leitfabrikat der Planung: Viessmann
Typ der Planung: 0200032

oder gleichwertig

vom Bieter einzutragen:

angebotenes Fabrikat: '..........'

angebotener Typ '..........'
Menge: 1,000 St

**01.02.13 Erweiterung E-Heizstab**
Erweiterung Vitocontrol 200 ICE: Erweiterung E-Heizstab
Ansteuerung eines E-Heizstabs über bis zu 4
Stk. potentialfreien Kontakten
ein potentialfreier Kontakt pro E-Heizstab
Spannungsversorgung und Absicherung bauseits
inkl. Inbetriebnahme

Leitfabrikat der Planung: Viessmann
Typ der Planung: 0200018

oder gleichwertig

vom Bieter einzutragen:

angebotenes Fabrikat: '..........'

angebotener Typ '..........'
Menge: 1,000 St

**01.02.14 Schnittstelle zur Gebäudeleittechnik mit BACnet TCP/IP**
mit einer nach Viessmann Vitocontrol Standard
definierten Datenpunktliste.
Die finale Datenpunktliste wird nach der vollständigen
Inbetriebnahme zur Verfügung gestellt.
Inbetriebnahme Schnittstelle Gebäudeleittechnik

Überprüfung auf korrekten Anschluss der Komponenten
Stichprobenartige Prüfung, ob die Datenpunkte richtig
zur GLT übermittelt werden.(Unterstützung auf
GLT-Seite notwendig).
GLT-Anbindung: 1:1-Prüfung der Datenpunkte für die
GLT-Anbindung (Unterstützung auf GLT-Seite notwendig)

Leitfabrikat der Planung: Viessmann
Typ der Planung: 0200003

oder gleichwertig

vom Bieter einzutragen:

angebotenes Fabrikat: '..........'

angebotener Typ '..........'
Menge: 1,000 St

**01.02.15 Elektrischer Anschluss**
Elektrischer Anschluss Vitocontrol 200-M

Der elektrische Anschluss umfasst im Wesentlichen
nachfolgende Leitungsanschlüsse/Geräteanschlüsse:

Allgemeine Leistungen für Kabel/Leitungen:
- das Einführen und absetzen der Leitung/Kabel
- Herstellen einer Zugentlastung
- Anschliessen der Leitungen
Anschluss der elektrischen Leitungen im
Vitocontrol-Schaltschrank:
- von Wärmeerzeuger
- von Temperatur- und Drucksensoren
- von Pumpen, Ventilantriebe, Wärmemengenzähler, etc.
- von bauseitiges übergeordnetes Steuerungssystem
(Schnittstelle GLT)
- von bauseitige Kommunikationsleitung (Internet,
Fernwartung für Vitocontrol-Schaltschrank)
- von bauseitige Einspeiseleitung (Versorgungsspannung
für Vitocontrol-Schaltschrank)
Anschluss der elektrischen Leitungen im Feld:
- von Wärmeerzeuger
- von Temperatur- und Drucksensoren
- von Pumpen, Ventilantriebe, Wärmemengenzähler, etc.
Anbringen der abschliessenden/finalen Beschriftung von
Leitungen, Feldgeräten und Schaltschränken gemäß
Vitocontrol-Schaltplan.

Hinweis:
Der Lieferumfang umfasst alle Kabel gemäß der
Kabelzugliste aus dem Vitocontrol-Schaltplan
angeschlossen. Ausgenommen sind Kabel, die im
Vitocontrol-Schaltplan als bauseitige Leistung
gekennzeichnet sind, z. B. Einspeiseleitungen von BHKW,
Wärmepumpe, Biomasse, Rückkühler und E-Heizstab.

Bauseitig zu erbringende Leistungen vor dem Termin des
elektrischen Anschluss:

Klemmdosen für Sensoren sind nicht im Lieferumfang von
Viessmann
Kabelverlegung nach Vorgabe Kabelzugliste
Aufstellung + Befestigung Schaltschrank
Kabelverlegung von Schaltschrank bis Aktor (Pumpe,
Ventil, Mischer, Wärmeerzeuger, etc.)
Kabeleinführung in Schaltschrank / Wärmeerzeuger /
Pumpen / Ventile / etc.
Kabelverlegung von Sensor in Klemmdose und Klemmdose zu
Schaltschrank
Anbringen der Klemmdosen
Aufbau entsprechender Verlege-Vorrichtungen
(Kabelkanäle, Kabeltrassen etc.)
Interne Verdrahtung der Wärmeerzeuger + Komponenten
Es werden alle Kabel gemäß der Kabelzugliste aus dem
Vitocontrol-Schaltplan angeschlossen. Ausgenommen sind
Kabel, die im Vitocontrol-Schaltplan als bauseitige
Leistung gekennzeichnet sind, z. B. Einspeiseleitungen
von BHKW oder Wärmepumpe.
Die elektrischen Leitungen und Gerätekabel müssen vor
dem Kabelanschluss durch VI gemäß der Kabelzugliste
des Vitocontrol-Schaltplans und den Montageanleitungen
von Wärmeerzeuger und Feldgerät in entsprechenden
Kabelwegen fachgerecht und fertig verlegt sein.
Die Gruppierung der Kabel auf der Steigtrasse und die
überlängen der elektrischen Leitungen an allen
Anschlusspunkten (Schaltschrank, Feldgeräte,
Wärmeerzeuger etc) ist vor Verlegung der Leitungen mit
Viessmann abzustimmen.
Die fachgerechte Installation von nachstehenden
Komponenten müssen vor dem Kabelanschluss durch VI
fertiggestellt sein:
- Steckdosen (z.B. für steckerfertige Feldgeräte wie
Leckageüberwachung oder Kondensathebeanlage)
- Abzweigdosen und Klemmenkästen (z.B. für
Temperaturfühler, Wärmemengenzähler und Aggregaten
mit Festanschluss)
- Auflegen der elektrischen Leitungen in den
vorgenannten Dosen gemäß Vitocontrol-Schaltplan
Die elektrischen Leitungen müssen beidseitig gemäß
Kabelzugliste des Vitocontrol-Schaltplans provisorisch
beschriftet sein.
Durchbrüche durch Mauern, Decken, Wände u.ä. und
deren fachgerechtes Verschliessen unter Beachtung der
baulichen Vorgaben (z.B. Brandschutz)
fachgerechter Ausbau sämtlicher Kabelwege
(Kabeltrasse, Kabelschutzrohr, etc.)
Bereitstellung von Leitern, Gerüsten, Bühnen oder
Steigern

Leitfabrikat der Planung: Viessmann
Typ der Planung: 0200003

oder gleichwertig

vom Bieter einzutragen:

angebotenes Fabrikat: '..........'

angebotener Typ '..........'
Menge: 104,000 St

**01.02.16 Erweiterung 2. Heiz- oder Küh...**
Erweiterung Vitocontrol 200 ICE: 2. Heiz- oder
Kühlpuffer

1 Stk. Erweiterung Puffermanagement für Heizung oder
Kühlung um zusätzlichen Puffer
Der 2. Puffer ist hydraulisch in Reihe zum 1. Puffer
installiert
bis zu 4 Temperatursensoren Pt1000 zur Überwachung des
Ladezustands
inkl. IBN

Leitfabrikat der Planung: Viessmann
Typ der Planung: 0200016

oder gleichwertig

vom Bieter einzutragen:

angebotenes Fabrikat: '..........'

angebotener Typ '..........'
Menge: 1,000 St

**01.02.17 Erweiterung Endlagenschalter**
Erweiterung Vitocontrol 200 ICE: Endlagenschalter für
Quellenmanagement
bis zu 16 Stk. Anbindung von Endlagenschaltern für
Motorklappen, Anbindung über potentialfreie Kontakte;
Visualisierung des Schaltzustands, inkl. Inbetriebnahme

Leitfabrikat der Planung: Viessmann
Typ der Planung: 0200034

oder gleichwertig

vom Bieter einzutragen:

angebotenes Fabrikat: '..........'

angebotener Typ '..........'
Menge: 1,000 St

**01.02.18 Erweiterung Visualisierungspaket**
Erweiterung Vitocontrol 200 ICE: Visualisierungspaket
Eisspeicher
Visualisierungspaket für Eisspeicher
bestehend aus 1 Stk. Netzwerkkamera und 2 Stk.
LED-Lichter (Lieferumfang Eisspeicher) AnSteuerung der
LED-Lichter nach Zeitprogramm;
Darstellung Web-Kamera (Schnappschuss) im Bediengerät
inkl. Inbetriebnahme

Leitfabrikat der Planung: Viessmann
Typ der Planung: 0200036

oder gleichwertig

vom Bieter einzutragen:

angebotenes Fabrikat: '..........'

angebotener Typ '..........'
Menge: 1,000 St

**01.02.19 Erweiterung Fernzugriff**
Funktionserweiterung Fernzugriff
Router zur Internetverbindung über LAN
oder Mobilfunk mit Vitocontrol 200-M.
Anschluss an den zentralen Viessmann
Server zur Anlagenüberwachung. Als Basis
für weitere Service-Pakete (z. B.
Aufschaltung Leitwarte. Anbindung an
Kunden-Leitwarte möglich. Bei Bestellung
werkseitig eingebaut in SystemSteuerung
Vitocontrol 200-M.

Leitfabrikat der Planung: Viessmann
Typ der Planung: ZK02657

oder gleichwertig

vom Bieter einzutragen:

angebotenes Fabrikat: '..........'

angebotener Typ '..........'
Menge: 1,000 St

**01.02.20 Mobilfunk-Antenne zur Wandmon...**
Mobilfunk-Antenne zur Wandmontage
Mobilfunk-Antenne zur Verwendung mit
Gateway für Ferndiagnose. Geeignet für
den Aussenbereich.
Voraussetzung:
- Gateway für Ferndiagnosezugang
(Zubehör)
- USB-Adapter zur Verbindung mit einem
Mobilfunknetz (Zubehör)
- Optional: Verlängerungsleitung für
Antenne (Zubehör)
Technische Daten:
- Farbe: Weiss
- Leitungslänge: 8 m
- Abmessungen: 600 x 85 x 60 mm (L x B x
T)
- Schutzart: IP65
- Max. Windstärke: 160 km/h
- Temperaturbereich: -40 ^C bis +70 ^C
Lieferumfang:
- Mobilfunk-Antenne einschl.
Winkeladapter zur Wandmontage
- Befestigungsset
Menge: 1,000 St

**01.02.21 Verlängerungskabel**
Verlängerungsleitung für Antenne
Verlängerungsleitung für
Mobilfunkantenne, 5 m lang.
Menge: 1,000 St

**01.02.22 2-Wege Drosselklappe mit Antrieb**
2-Wege-Drosselklappe mit Antrieb,
Anschluss Zwischenflansch DN 200
Kvs-Wert 2200 m3/h
Laufzeit 90 s, Druckstufe PN10/16
Drehwinkel 90 Grad, Steuerung, 2-Punkt
Spannungsversorgung (DC/AC): 24/50 V/Hz
Menge: 5,000 St
Produkt:
  Artikel:
    Artikelnummer: 7973344
    Artikelkurztext: 2-Wege Drosselklappe mit Antrieb

**01.02.23 Spindelheizung**
Spindelheizung DN 65 - 250 (60 W)
Menge: 2,000 St
Produkt:
  Artikel:
    Artikelnummer: 7938859
    Artikelkurztext: Spindelheizung

**01.02.24 2-Wege Drosselklappe mit Antrieb**
2-Wege-Drosselklappe mit Antrieb
Anschluss Zwischenflansch, DN 150, Kvs-Wert 1400 m3/h,
Laufzeit 90 s, Druckstufe PN6/10/16
Drehwinkel 90 Grad, Steuerung 2-Punkt,
Spannungsversorgung (DC/AC) 24 V,
Schutzart IP54,
Menge: 2,000 St
Produkt:
  Artikel:
    Artikelnummer: 7973343
    Artikelkurztext: 2-Wege Drosselklappe mit Antrieb

**01.02.25 3-Wege Hubventil, 0-10 V, DN125**
3-Wege-Hubventil mit Stellantrieb
Kompaktes 3-Wege-Ventil,
Anschluss Flansch,DN 125, Kvs-Wert220 m3/h,
Laufzeit 35 s, Druckstufe PN16,
Drehwinkel 90 Grad, Steuerung 0 - 10 V,
Spannungsversorgung (DC/AC) 24 V/,
Schutzart IP54
Menge: 2,000 St
Produkt:
  Artikel:
    Artikelnummer: 7973355
    Artikelkurztext: 3-Wege Hubventil, 0-10 V, DN125

**01.02.26 Membransicherh.-Ventil 1 1/2"**
Membran-Sicherheitsventil, G 1 1/2, Abgang G 2,  Ansprechdruck 3 bar, Messing
Menge: 3,000 St
Produkt:
  Artikel:
    Artikelnummer: 9572992
    Artikelkurztext: Membransicherh.-Ventil 1 1/2"

**01.02.27 Frostschutzthermostat**
Sicherheitsschalter zum Frostschutz
der Wärmepumpe oder Trennwärmetauschern
Temperaturbegrenzung einstellbar -25 bis 15 Grad C
Menge: 2,000 St
Produkt:
  Artikel:
    Artikelnummer: 7179164
    Artikelkurztext: Frostschutzthermostat

**01.02.28 Luftabscheider DN100 m. Flansch**
mit Entlüftungsventil, Einbaulage Horizontal, Flansch DN 100, Stahl St37, zul. Betriebsüberdruck10 bar, max. Vorlauftemperatur: 110 Grad C, Durchsatz: 47 m3/h
Menge: 4,000 St
Produkt:
  Artikel:
    Artikelnummer: 9556598
    Artikelkurztext: Luftabscheider DN100 m. Flansch

**01.02.29 Isolierung f. Luft/Schlammabscheider**
Fertigisolierung Luft-/Schlammabscheider
Halbschalen aus EPP-Hartschaum.
Größe DN 80 und DN 100
Menge: 4,000 St
Produkt:
  Artikel:
    Artikelnummer: 7424064
    Artikelkurztext: Isolierung f. Luft/Schlammabscheider

**01.02.30 Tauchhülse 150 mm lang**
Tauchhülse zum Einschrauben
Für Sensor Ø 6 mm, Anschluss 1/2"
Länge 150 mm
Menge: 20,000 St
Produkt:
  Artikel:
    Artikelnummer: ZK03844
    Artikelkurztext: Tauchhülse 150 mm lang

**01.02.31 Schalldämmende Kompensatoren**
2 Kompensatoren mit beidseitigem
Flanschanschluss DN 65/PN 10, 100 mm lang
2 Kompensatoren mit beidseitigem
Flanschanschluss DN 80/PN 10, 100 mm lang
Druckstufe bis 10 bar, max. 100 °C
Menge: 2,000 St
Produkt:
  Artikel:
    Artikelnummer: ZK03793
    Artikelkurztext: Schalldämmende Kompensatoren

**01.02.32 Druckwächter**
Druckbereich 0,2 bis 4,0 bar
Menge: 1,000 St
Produkt:
  Artikel:
    Artikelnummer: ZK04684
    Artikelkurztext: Druckwächter

**01.02.33 Schlammabsch. m. Magnet DN100**
Schlammabscheider Magnet
Rohreinsatz,Ablasshahn und Trockenkammermagnet.
Zul. Betriebsdruck 1 MPa (10 bar), Max. Vorlauftemperatur: 110 ºC, Magnetit-Abscheidefunktion, Stahl,
Ausführung Horizontal, Flanschanschluss, DN 100
Menge: 2,000 St
Produkt:
  Artikel:
    Artikelnummer: 7784181
    Artikelkurztext: Schlammabsch. m. Magnet DN100

**01.02.34 Pufferspeicher Heizung 1500 l**
Stehende Ausführung mit Klöpperböden, auf 3 Standfüßen.
gefertigt nach DGRL und Werksnorm, aus S 235 JRG. Innen roh, außen grundiert, inkl. Wärmedämmung 100 mm 0,035 W/mK = 035 WLG und Blechverkleidung.
Anschlüsse nach Vorgabe, Entlüftung (Muffe Rp 1") und Entleerung (1 1/2").

Technische Daten: Speicher DN1200, 1500 Liter
Höhe (mm): max. 1850
Durchmesser (mm): max 1200
Betriebstemperatur (°C): 110
Betriebsdruck (bar): 6

Anschlussliste
Ebene, z-Höhe, Winkel α(*), Anschluss + Einbau
 2  573  0  Flansch DN100-PN6 L=200
 2  573 180  Flansch DN100-PN6 L=200
 1  1261  0  Flansch DN100-PN6 L=200
 1  1261 180  Flansch DN100-PN6 L=200

4 Tauchhülsen für Temperaturmessstellen

vom Bieter einzutragen:

angebotenes Fabrikat: '..........'

angebotener Typ '..........'
Menge: 2,000 St

**01.02.35 Pufferspeicher Kälte 2000 l**
Stehende Ausführung mit Klöpperböden, auf 3 Standfüßen.
gefertigt nach DGRL und Werksnorm, aus S 235 JRG. Innen roh, außen grundiert, Korrosionsschutzsystem nach AGI-Arbeitsblatt Q 151. Inkl. Kältedämmung aus synthetischem Kautschuk 19 mm und Blechverkleidung.
Anschlüsse nach Vorgabe, Entlüftung (Muffe Rp 1") und Entleerung (1 1/2").

Technische Daten: Speicher DN1200, 2000 Liter
Höhe (mm): max. 2350
Durchmesser (mm): max 1200
Betriebstemperatur (°C): 50
Betriebsdruck (bar): 6

Anschlussliste
Ebene, z-Höhe, Winkel α(*), Anschluss + Einbau
 2  585  0  Flansch DN125-PN6 L=200
 2  585 180  Flansch DN125-PN6 L=200
 1  1749  0  Flansch DN125-PN6 L=200
 1  1749 180  Flansch DN125-PN6 L=200

4 Tauchhülsen für Temperaturmessstellen

vom Bieter einzutragen:

angebotenes Fabrikat: '..........'

angebotener Typ '..........'
Menge: 1,000 St

**01.02.36 Tauchhülse 1/2" 8x450mm**
Tauchhülse zum Einschrauben
Für Sensor Ø 6 mm, Anschluss 1/2,
Länge 450 mm
Menge: 8,000 St
Produkt:
  Artikel:
    Artikelnummer: 7511395
    Artikelkurztext: Tauchhülse 1/2" 8x450mm

**01.02.37 Umwälz-Kreiselpumpe, Inline, Nassläufer, DN 25, Gewinde, Warmwasser**
Kreiselpumpe als Umwälzpumpe, als Nassläufer, stufenlos regelbar, differenzdruckgeregelt, Kommunikationsschnittstelle BACnet MS/TP DIN EN ISO 16484-5, einschl. Erfassung von Betriebs- und Störmeldungen, ausgerüstet zum Anschluss an die Gebäudeautomation (GA) DIN EN ISO 16484-3,
benötigter Volumenstrom Pumpe in m3/h ‘6,10‘
Mind.-Förderhöhe in m ‘4‘
Fördermedium Heizwasser VDI 2035 Blatt 1, Betriebstemperatur max. 90 Grad C, Betriebsdruck PN 10, als Inline-Pumpe, mit Gewindeanschluss und Anschlussverschraubung, DN 40, Gehäuse aus Gusseisen, Laufrad aus Kunststoff, mit Motor, Bemessungsbetriebsspannung 230 V AC, Schutzart IP X4D DIN EN 60529 (VDE 0470-1), mit Motorschutz, EEI kleiner gleich 0,20, als Hocheffizienzpumpe, mit Wärmedämmschalen gemäß Gebäudeenergiegesetz (GEG).

vom Bieter einzutragen:

angebotenes Fabrikat: '..........'

angebotener Typ '..........'
Menge: 1,000 St

**01.02.38 Umwälz-Kreiselpumpe, Inline, Nassläufer, DN 25, Gewinde, Warmwasser**
Kreiselpumpe als Umwälzpumpe, als Nassläufer, stufenlos regelbar, differenzdruckgeregelt, Kommunikationsschnittstelle BACnet MS/TP DIN EN ISO 16484-5, einschl. Erfassung von Betriebs- und Störmeldungen, ausgerüstet zum Anschluss an die Gebäudeautomation (GA) DIN EN ISO 16484-3,
benötigter Volumenstrom Pumpe in m3/h ‘10,84‘
Mind.-Förderhöhe in m ‘3,9‘
Fördermedium Heizwasser VDI 2035 Blatt 1, Betriebstemperatur max. 90 Grad C, Betriebsdruck PN 10, als Inline-Pumpe, mit Gewindeanschluss und Anschlussverschraubung, DN 40, Gehäuse aus Gusseisen, Laufrad aus Kunststoff, mit Motor, Bemessungsbetriebsspannung 230 V AC, Schutzart IP X4D DIN EN 60529 (VDE 0470-1), mit Motorschutz, EEI kleiner gleich 0,20, als Hocheffizienzpumpe, mit Wärmedämmschalen gemäß Gebäudeenergiegesetz (GEG).

vom Bieter einzutragen:

angebotenes Fabrikat: '..........'

angebotener Typ '..........'
Menge: 1,000 St

**01.02.39 Umwälz-Kreiselpumpe, Inline, Nassläufer, DN 32, Flansch, Warmwasser**
Kreiselpumpe als Umwälzpumpe, als Nassläufer, stufenlos regelbar, differenzdruckgeregelt, Kommunikationsschnittstelle BACnet MS/TP DIN EN ISO 16484-5, einschl. Erfassung von Betriebs- und Störmeldungen, ausgerüstet zum Anschluss an die Gebäudeautomation (GA) DIN EN ISO 16484-3,
benötigter Volumenstrom Pumpe in m3/h ‘7,30‘
Mind.-Förderhöhe in m ‘10,40‘
Fördermedium Heizwasser VDI 2035 Blatt 1, Betriebstemperatur max. 90 Grad C, Betriebsdruck PN 10, als Inline-Pumpe, mit Flanschanschluss, inklusive Gegenflansch, DN 32, Gehäuse aus Gusseisen, Laufrad aus Kunststoff, mit Motor, Bemessungsbetriebsspannung 230 V AC, Schutzart IP X4D DIN EN 60529 (VDE 0470-1), mit Motorschutz, EEI kleiner gleich 0,20, als Hocheffizienzpumpe, mit Wärmedämmschalen gemäß Gebäudeenergiegesetz (GEG).

vom Bieter einzutragen:

angebotenes Fabrikat: '..........'

angebotener Typ '..........'
Menge: 2,000 St

**01.02.40 Umwälz-Kreiselpumpe, Inline, Nassläufer, DN 32, Flansch, Kaltwasser**
Kreiselpumpe als Umwälzpumpe, als Nassläufer, stufenlos regelbar, differenzdruckgeregelt, Kommunikationsschnittstelle BACnet MS/TP DIN EN ISO 16484-5, einschl. Erfassung von Betriebs- und Störmeldungen, ausgerüstet zum Anschluss an die Gebäudeautomation (GA) DIN EN ISO 16484-3,
benötigter Volumenstrom Pumpe in m3/h ‘12,90‘
Mind.-Förderhöhe in m ‘4,50‘
Fördermedium Heizwasser VDI 2035 Blatt 1, Betriebstemperatur max. 90 Grad C, Betriebsdruck PN 10, als Inline-Pumpe, mit Flanschanschluss, DN 32, inklusive Gegenflansch, Gehäuse aus Gusseisen, Laufrad aus Kunststoff, mit Motor, Bemessungsbetriebsspannung 230 V AC, Schutzart IP X4D DIN EN 60529 (VDE 0470-1), mit Motorschutz, EEI kleiner gleich 0,20, als Hocheffizienzpumpe, mit Wärmedämmschalen, Dämmung Kautschukbasierend zur Vermeidung von Kondensatbildung

vom Bieter einzutragen:

angebotenes Fabrikat: '..........'

angebotener Typ '..........'
Menge: 1,000 St

**01.02.41 Umwälz-Kreiselpumpe, Inline, Nassläufer, DN 50, Flansch, Kaltwasser**
Kreiselpumpe als Umwälzpumpe, als Nassläufer, stufenlos regelbar, differenzdruckgeregelt, Kommunikationsschnittstelle BACnet MS/TP DIN EN ISO 16484-5, einschl. Erfassung von Betriebs- und Störmeldungen, ausgerüstet zum Anschluss an die Gebäudeautomation (GA) DIN EN ISO 16484-3,
benötigter Volumenstrom Pumpe in m3/h ‘21,39‘
Mind.-Förderhöhe in m ‘10,55‘
Fördermedium Heizwasser VDI 2035 Blatt 1, Betriebstemperatur max. 90 Grad C, Betriebsdruck PN 10, als Inline-Pumpe, mit Flanschanschluss, DN 50, inklusive Gegenflansch, Gehäuse aus Gusseisen, Laufrad aus Kunststoff, mit Motor, Bemessungsbetriebsspannung 230 V AC, Schutzart IP X4D DIN EN 60529 (VDE 0470-1), mit Motorschutz, EEI kleiner gleich 0,20, als Hocheffizienzpumpe, mit Wärmedämmschalen, Dämmung Kautschukbasierend zur Vermeidung von Kondensatbildung

vom Bieter einzutragen:

angebotenes Fabrikat: '..........'

angebotener Typ '..........'
Menge: 2,000 St

**01.02.42 Umwälz-Kreiselpumpe, Inline, Nassläufer, DN 80, Flansch, Kaltwasser**
Kreiselpumpe als Umwälzpumpe, als Nassläufer, stufenlos regelbar, differenzdruckgeregelt, Kommunikationsschnittstelle BACnet MS/TP DIN EN ISO 16484-5, einschl. Erfassung von Betriebs- und Störmeldungen, ausgerüstet zum Anschluss an die Gebäudeautomation (GA) DIN EN ISO 16484-3,
benötigter Volumenstrom Pumpe in m3/h ‘40,00‘
Mind.-Förderhöhe in m ‘7,90‘
Fördermedium Heizwasser VDI 2035 Blatt 1, Betriebstemperatur max. 90 Grad C, Betriebsdruck PN 10, als Inline-Pumpe, mit Flanschanschluss, DN 80, inklusive Gegenflansch, Gehäuse aus Gusseisen, Laufrad aus Kunststoff, mit Motor, Bemessungsbetriebsspannung 230 V AC, Schutzart IP X4D DIN EN 60529 (VDE 0470-1), mit Motorschutz, EEI kleiner gleich 0,20, als Hocheffizienzpumpe, mit Wärmedämmschalen, Dämmung Kautschukbasierend zur Vermeidung von Kondensatbildung

vom Bieter einzutragen:

angebotenes Fabrikat: '..........'

angebotener Typ '..........'
Menge: 3,000 St

**01.02.43 Inbetriebnahme zweistufige Wärmepumpe**
Leistungsumfang der Inbetriebnahme
Prüfung Montage und Hydraulik
Prüfung Verdrahtung und Absicherung
Inbetriebnahme und Probelauf:
Anpassung regelungstechnische
Einstellungen auf die Anlagenhydraulik
Prüfung/Einstellung Aktoren und
Sensoren
Probelauf und Kontrolle der
Anlagenfunktionen
Einweisung Anlagenbetreiber:
Einweisung in die Regelungsbedienung
bezüglich Schaltzeiten, Betriebsarten
und Störabfrage
Hinweise zur Wartung

Zusendung eines Abnahmeprotokolls
spätestens 5 Tage nach Inbetriebnahme
Menge: 2,000 St
Produkt:
  Artikel:
    Artikelnummer: 7004808
    Artikelkurztext: Inbetriebnahme zweistufige Wärmepumpe

**01.02.44 Einregulieren der Anlage**
Einregulierung der Anlage bis 6 Monate nach
Inbetriebnahme

Einregulierung der Anlage über Fernzugriff bis 6
Monate nach Inbetriebnahme;
Bewertung des Anlagenverhaltens;
Anpassung von Anlagenparametern in Abstimmung mit
Betreiber; Dokumentation der Änderungen
Menge: 1,000 St

#### Titel 01.03 Rohrleitungen und Zubehör

*Hinweis: Rohrleitungen aus Edelstahl 1.4520*
Rohrleitung aus nichtrostenden Stahlrohren, Werkstoff-Nr 1.4520, für Heizungswasser, Außendurchmesser 54 mm, Wanddicke 1,5 mm, Verbindung durch Pressen, mit Prüfsicherheit, Form- und Verbindungsstücke werden gesondert vergütet, Verlegung in Gebäuden, Arbeitshöhe des Montageortes bis 3,5 m über der Standfläche des hierfür erforderlichen Gerüstes.

*Hinweis: Hinweis*
In den nachfolgenden Rohrleitungspositionen ist das unter a) und b) aufgeführte Form-,Verbindungs- und Befestigungsmaterial

a)  Form- und Verbindungsstücke aller Art, sowie Preßfittings, Nachisolierteile bei werkseitiger Wärmedämmung, Löt-, Schweiß- und Dichtungsmaterial.

b)  Befestigungsmaterial, Rohraufhängungen, Fußboden- , Decken- und Wanddurchführungen, einschl. dauerelastischem Material und Abdeckrosetten, Dehnungsbogen, Festpunkte, Einsetzen von Dübeln.

in die Einheitspreise einzurechnen.

Zur Rohrverbindung ist das Pressverfahren vorgesehen.

Die Befestigungskonstruktionen und alle Rohrleitungen werden im Gebäude vom Baukörper körperschallentkoppelt eingebaut. Das Befestigungsmaterial ist vor Montage von der Bauleitung freizugeben.

Rohrtrassen bestehen aus feuerverzinktem Profilstahl (Tra- verse, Wand-, Decken-, Bodenkonsole) einschl. der Befesti- gung an Decken, Wänden oder Fußböden, die ausschließlich mittels Dämmteilen mit eingebautem Gummidämpfer erfolgt. Rohrbefestigung auf den Traversen mit verz. Gewindemuttern und Gewindestangen mit Flachstahlschellen und Gummiein- lage.

Die unteren Rohrabstände berücksichtigen die größte Dämmdicke und liegen auf gleicher Höhe, der lichte Abstand zur seitlichen Quertrasse ist mind. 3cm größer als die Dicke der Dämmung.

Decken- und Wandaufhängungen bestehen aus Rohrschellen als Flachstahlschelle mit Gummieinlage. Die Aufhängung erfolgt mit Metalldübel und verz. Gewindestange. Zugelassen sind ausschließlich Wandkonsolen für Schraubbefestigung aus feuerverzinktem Profilstahl, die mittels Dämmteil mit eingebautem Gummidämpfer am Baukörper zu befestigen sind. Die Rohrbefestigung auf den Konsolen erfolgt mit verz. Gewindemuttern und Gewindestangen mit Flachstahlschellen und Gummieinlage.

Die Anlagenteile, welche einer Kondensatgefahr ausgesetzt sind (VL/RL 6 °C bis 14 °C), sind mit für den Anwendungsfall zugelassener Mineralwolldämmung zu dämmen und mit Kälteschellen zu befestigen.

**01.03.1 Edelstahl-Rohr DN50**
wie oben beschrieben
Menge: 90,000 m

**01.03.2 Edelstahl-Rohr Bogen DN50**
Bogen, aus nichtrostendem Stahl, Pressverbindung, mit Prüfsicherheit, 90 Grad, DN 50, für Heizungswasser, für Rohrleitung aus nichtrostenden Stahlrohren DIN EN 10296-2, geschweißt.
Menge: 40,000 St

**01.03.3 Edelstahl-Rohr T-Stück DN 50**
T-Stück, aus nichtrostendem Stahl, Pressverbindung, mit Prüfsicherheit, Außendurchmesser DN5 0, für Heizungswasser, für Rohrleitung aus nichtrostenden Stahlrohren DIN EN 10296-2, geschweißt.
Menge: 2,000 St

**01.03.4 Edelstahl-Rohr Reduzierung DN 50**
Edelstahl-Rohr Reduzierung
aus Edelstahl 1.4301,
DN 50 auf DN40
Menge: 6,000 St

**01.03.5 Edelstahl-Rohr Übergangsstück DN32 auf AG 1 1/4 Zoll**
Übergangsstück, mit konischem Außengewinde, aus nichtrostendem Stahl, Pressverbindung, mit Prüfsicherheit, Außendurchmesser DN32, Gewindeanschluss R 1 1/4, für Heizungswasser, für Rohrleitung aus nichtrostenden Stahlrohren DIN EN 10296-2, geschweißt.
Menge: 6,000 St

**01.03.6 Edelstahl-Rohr Übergangsstück DN 50 auf AG 2 Zoll**
Übergangsstück, mit konischem Außengewinde, aus nichtrostendem Stahl, Pressverbindung, mit Prüfsicherheit, DN 50, Gewindeanschluss R 2, für Heizungswasser, für Rohrleitung aus nichtrostenden Stahlrohren DIN EN 10296-2, geschweißt.
Menge: 46,000 St

**01.03.7 Edelstahl-Rohr Flansch DN 50 - PN6**
Edelstahl-Rohr Flansch PN 6,
aus Edelstahl 1.4301,
DN50

einschließlich aller Schrauben, Muttern
und Unterlegscheiben aus Edelstahl,
mit Dichtung aus AFM 34 asbestfrei
Menge: 20,000 St

*Hinweis: Hinweis*
In den nachfolgenden Rohrleitungspositionen ist das unter a) und b) aufgeführte Form-,Verbindungs- und Befestigungsmaterial

a)  Form- und Verbindungsstücke aller Art, sowie Preßfittings, Nachisolierteile bei werkseitiger Wärmedämmung, Löt-, Schweiß- und Dichtungsmaterial.

b)  Befestigungsmaterial, Rohraufhängungen, Fußboden- , Decken- und Wanddurchführungen, Überschiebrohre aus Stahl- bzw. Kupferrohr, einschl. dauerelastischem Material und Abdeckrosetten, Dehnungsbogen, Festpunkte, Einsetzen von Dübeln.

in die Einheitspreise einzurechnen.

Die Befestigungskonstruktionen und alle Rohrleitungen werden im Gebäude vom Baukörper körperschallentkoppelt eingebaut. Das Befestigungsmaterial ist vor Montage von der Bauleitung freizugeben.

Rohrtrassen bestehen aus feuerverzinktem Profilstahl (Tra- verse, Wand-, Decken-, Bodenkonsole) einschl. der Befesti- gung an Decken, Wänden oder Fußböden, die ausschließlich mittels Dämmteilen mit eingebautem Gummidämpfer erfolgt. Rohrbefestigung auf den Traversen mit verz. Gewindemuttern und Gewindestangen mit Flachstahlschellen und Gummiein- lage.Die unteren Rohrabstände berücksichtigen die größte Dämmdicke und liegen auf gleicher Höhe, der lichte Abstand zur seitlichen Quertrasse ist mind. 3cm größer als die Dicke der Dämmung.

Decken- und Wandaufhängungen bestehen aus Kälteschellen. Die Aufhängung erfolgt mit Metalldübel und verz. Gewindestange. Zugelassen sind ausschließlich Wandkonsolen für Schraubbefestigung aus feuerverzinktem Profilstahl, die mittels Dämmteil mit eingebautem Gummidämpfer am Baukörper zu befestigen sind. Die Rohrbefestigung auf den Konsolen erfolgt mit verz. Gewindemuttern und Gewindestangen mit Flachstahlschellen und Gummieinlage.

*Hinweis: Nahtloses Stahlrohr*

**01.03.8 Nahtloses Siederohr DN 65**
Rohrleitung aus mittelschwerem Stahlgewinderohr DIN EN 10255, nahtlos, mit werkseitigem Korrosionsschutz nach AGI Q 151, für Heizungswasser, DN65, Verbindung durch Schweißen, einschl. Schweiß- bzw. Löt- und Dichtungsmittel, sowie Herstellen der Verbindungen, Form- und Verbindungsstücke werden gesondert vergütet, Verlegung in Gebäuden, Arbeitshöhe des Montageortes bis 3,5 m über der Standfläche des hierfür erforderlichen Gerüstes.
Menge: 40,000 m

**01.03.9 Nahtloses Siederohr DN 100**
Rohrleitung aus mittelschwerem Stahlgewinderohr DIN EN 10255, nahtlos, mit werkseitigem Korrosionsschutz nach AGI Q 151, für Heizungswasser, DN 100, Verbindung durch Schweißen, einschl. Schweiß- bzw. Löt- und Dichtungsmittel, sowie Herstellen der Verbindungen, Form- und Verbindungsstücke werden gesondert vergütet, Verlegung in Gebäuden, Arbeitshöhe des Montageortes bis 3,5 m über der Standfläche des hierfür erforderlichen Gerüstes.
Menge: 58,000 m

**01.03.10 Rohrbogen zum Einschweissen DN 65**
Rohrbogen nahtlos S235, EN10253-1, 90 Grad, 3D Form A
Menge: 38,000 St

**01.03.11 Rohrbogen zum Einschweissen DN 100**
Rohrbogen nahtlos S235, EN10253-1, 90 Grad, 3D Form A
Menge: 30,000 St

**01.03.12 T-Stück zum Einschweissen DN 100**
T-Stück nahtlos P235GHTC1, EN10253-2
Menge: 7,000 St

**01.03.13 Nahtloses Siederohr Muffe DN 65**
Muffe, aus Kohlenstoffstahl, mit werkseitigem Korrosionsschutz nach AGI Q 151, Verbindung durch Schweißen, für Rohrleitung aus mittelschwerem Stahlrohr DIN EN 10255, für Heizungswasser, DN 65
Menge: 10,000 St

**01.03.14 Nahtloses Siederohr Muffe DN 80**
Muffe, aus Kohlenstoffstahl, mit werkseitigem Korrosionsschutz nach AGI Q 151, Verbindung durch Schweißen, für Rohrleitung aus mittelschwerem Stahlrohr DIN EN 10255, für Heizungswasser, DN 80.
Menge: 10,000 St

**01.03.15 Nahtloses Siederohr Reduzierung DN 65 auf DN50**
Reduzierstück, aus Kohlenstoffstahl, mit werkseitigem Korrosionsschutz nach AGI Q 151, Verbindung durch Schweißen, für Rohrleitung aus mittelschwerem Stahlrohr DIN EN 10255, für Heizungswasser, DN 65 auf DN 50
Menge: 10,000 St

**01.03.16 Nahtloses Siederohr Reduzierung DN80 auf DN65**
Reduzierstück, aus Kohlenstoffstahl, mit werkseitigem Korrosionsschutz nach AGI Q 151, Verbindung durch Schweißen, für Rohrleitung aus mittelschwerem Stahlrohr DIN EN 10255, für Heizungswasser, DN80 auf DN65
Menge: 4,000 St

**01.03.17 Nahtloses Siederohr Reduzierung DN100 auf DN 80**
Reduzierstück, aus Kohlenstoffstahl, mit werkseitigem Korrosionsschutz nach AGI Q 151, Verbindung durch Schweißen, für Rohrleitung aus mittelschwerem Stahlrohr DIN EN 10255, für Heizungswasser, DN100 auf DN 80
Menge: 5,000 St

**01.03.18 Vorschweißflansch PN6 Stahl Wasser DN80**
Vorschweißflansch DIN EN 1092-1 PN 6, aus Stahl, einschl. Schrauben aus nichtrostendem Stahl und Dichtung, für Wasser, DN 80.
Menge: 8,000 St

**01.03.19 Stahlrohr nahtlos Heizungswasser DN125**
Rohrleitung aus Stahlrohr DIN EN 10216-2, nahtlos, Stahlsorte P235 (St35.8/I), mit Abnahmeprüfzeugnis 3.1 DIN EN 10204, für Heizungswasser, DN 125, Verbindung durch Schweißen, einschl. Schweiß- bzw. Löt- und Dichtungsmittel, sowie Herstellen der Verbindungen, Form- und Verbindungsstücke werden gesondert vergütet, Rohrbefestigungen werden gesondert vergütet, Verlegung in Gebäuden und Zentralen, Arbeitshöhe bis 3,5 m.
Menge: 94,000 m

**01.03.20 Stahlrohr nahtlos Heizungswasser DN150**
Rohrleitung aus Stahlrohr DIN EN 10216-2, nahtlos, Stahlsorte P235 (St35.8/I), mit Abnahmeprüfzeugnis 3.1 DIN EN 10204, für Heizungswasser, ADN 150, Verbindung durch Schweißen, einschl. Schweiß- bzw. Löt- und Dichtungsmittel, sowie Herstellen der Verbindungen, Form- und Verbindungsstücke werden gesondert vergütet, Rohrbefestigungen werden gesondert vergütet, Verlegung in Gebäuden und Zentralen, Arbeitshöhe bis 3,5 m.
Menge: 16,000 m

**01.03.21 Einschweißbogen Kohlenstoffstahl Schweißen DN125**
Einschweißbogen, aus Kohlenstoffstahl, Verbindung durch Schweißen, 90 Grad, für Rohrleitung aus mittelschwerem Stahlrohr DIN EN 10255, für Klimakaltwasser, DN 125
Menge: 62,000 St
Zeitansatz: 0,74

**01.03.22 Einschweißbogen Kohlenstoffstahl Schweißen DN 150**
Einschweißbogen, aus Kohlenstoffstahl, Verbindung durch Schweißen, 90 Grad, für Rohrleitung aus Stahlrohr DIN EN 10216-2, nahtlos, für Klimakaltwasser, DN 150
Menge: 14,000 St
Zeitansatz: 0,90

**01.03.23 T-Stück Kohlenstoffstahl Schweißen DN 125**
T-Stück, aus Kohlenstoffstahl, Verbindung durch Schweißen, für Rohrleitung aus Stahlrohr DIN EN 10217-1, Maße DIN EN 10220, geschweißt, für Klimakaltwasser, DN 125
Menge: 12,000 St
Zeitansatz: 1,04

**01.03.24 T-Stück Kohlenstoffstahl Schweißen DN 150**
T-Stück, aus Kohlenstoffstahl, Verbindung durch Schweißen, für Rohrleitung aus Stahlrohr DIN EN 10217-1, Maße DIN EN 10220, geschweißt, für Klimakaltwasser, DN 150
Menge: 6,000 St
Zeitansatz: 1,04

**01.03.25 Vorschweißflansch PN6 / 16 Stahl Wasser DN65**
Vorschweißflansch DIN EN 1092-1 PN 6, aus Stahl, einschl. Schrauben und Dichtung, für Wasser, DN 65.
Menge: 26,000 St

**01.03.26 Vorschweißflansch PN 6 / 16 Stahl Wasser DN80**
Vorschweißflansch DIN EN 1092-1 PN 6 / 16, aus Stahl, Verbindung durch Schweißen, einschl. Schrauben und Dichtung, für Wasser, DN 80.
Menge: 25,000 St

**01.03.27 Vorschweißflansch PN 6 / 16 Stahl Wasser DN100**
Vorschweißflansch DIN EN 1092-1 PN 6 / 16, aus Stahl, Verbindung durch Schweißen, einschl. Schrauben und Dichtung, für Wasser, DN 100.
Menge: 34,000 St

**01.03.28 Vorschweißflansch PN 6 / 16 Stahl Wasser DN125**
Vorschweißflansch DIN EN 1092-1 PN 6 / 16, aus Stahl, Verbindung durch Schweißen, einschl. Schrauben und Dichtung, für Wasser, DN 125.
Menge: 36,000 St

**01.03.29 Vorschweißflansch PN 6 / 16 Stahl Wasser DN150**
Vorschweißflansch DIN EN 1092-1 PN 6 / 16, aus Stahl, Verbindung durch Schweißen, einschl. Schrauben und Dichtung, für Wasser, DN 150.
Menge: 12,000 St

**01.03.30 Reduzierstück Kohlenstoffstahl Schweißen DN125 auf DN 80**
Reduzierstück, aus Kohlenstoffstahl, Verbindung durch Schweißen, für Rohrleitung aus Stahlrohr DIN EN 10216-1, Maße DIN EN 10220, nahtlos, für Klimakaltwasser, DN125 auf DN 80
Menge: 2,000 St
Zeitansatz: 0,62

**01.03.31 Reduzierstück Kohlenstoffstahl Schweißen DN150 auf DN100**
Reduzierstück, aus Kohlenstoffstahl, Verbindung durch Schweißen, für Rohrleitung aus Stahlrohr DIN EN 10216-1, Maße DIN EN 10220, nahtlos, für Klimakaltwasser, DN150 auf DN100
Menge: 6,000 St
Zeitansatz: 0,62

**01.03.32 Korrosionsschutz Kälteleitungen aus blankem Stahl**
Korrosionsschutz Kälteleitungen aus blankem Stahl,

Korrosionsschutz,der Kälteleitungen aus Stahl als Anstrich,für die oben beschrieben Rohrleitungen und Formstücke ist ein Korrosionschutzanstrich auf Epoxidharzbasis vorzusehen.Für den Anstrich sind Grundanstrich und Deckanstrich in jeweils80 æm vorzusehen. Die beiden Anstriche sind in unterschiedlichen Farbgebung (z.B. Grau und Rot) zu erstellen/aufzutragen.
Der Anstrich ist auf Grundlage von:
- AGI Arbeitsblatt Q151
- DlN EN ISO 12944
- DIN 18364
- DIN 55928 T4/5 zu erstellen.

Sollten sich in den zu schützenden Massen bei der Ausführung Änderungen ergeben, so verändert sich das Angebot für den Korrosionschutz bezogen auf die Fläche proportional.
Die Herstellerhinweise bezüglich des angebotenen Materials sind für den Korrisionsschutzanstrich zu berücksichtigen bzw. zu beachten. Alle nicht zum Anstrich gehörenden Bauteile wie z.B. Schellen usw. sind vor dem Anstrich abzukleben/schützen. Versehentlich behandelte Flächen mit Farbanstrich sind zu reinigen und in einem neuwertigen Zustand zu übergeben.
Menge: 65,000 m²

**01.03.33 Kesselfüllhähne R 1/2"**
Kesselfüll- und Entleerungshähne aus MS, mit Schlauchver- schraubung, Kappe und Kette, Dimension R 1/2"
Menge: 18,000 St

**01.03.34 Bezeichnungsschilder**
Bezeichnungsschilder aus Kunststoff 100x50 mm einschliesslich Befestigung
Menge: 36,000 St

**01.03.35 Lufttopf 1 l ,3/8 " / 1/2 "**
Asymmetrische Anschlüsse. Maximale Betriebstemperatur: 120 °C. Maximaler Betriebsüberdruck: 10 bar.
Nenninhalt [l] 1,0, Durchmesser 110 mm, Höhe 185 mm
Anschluss Entlüfter Rp 3/8", Anlage Rp 1/2",
inkl. Schwimmerentlüfter
Menge: 10,000 St

**01.03.36 Zw.-Fl.-Absperrkl. DN65, PN16, EN-JS1030, Rasthebel, EPDM.**
Absperrklappe, als Zwischenflanscharmatur, Gehäuse aus Gusseisen EN-GJS-400-15, DN 65, Nenndruck 1,6 MPa (16 bar), Baulänge DIN EN 558, für Heizungswasser, bis 120 Grad C, weich dichtend, Klappenscheibe aus nichtrostendem Stahl, Welle aus nichtrostendem Stahl, mit Rasterhebel.
Menge: 8,000 St
Produkt:
  Artikel:
    Artikelnummer: 2201200651911
    Artikelkurztext: Zw.-Fl.-Absperrkl. DN65, PN16, EN-JS1030,  Rasthebel, EPDM.

**01.03.37 Zw.-Fl.-Absperrkl. DN100, PN16, EN-JS1030, Rasthebel, EPDM**
wie vor beschrieben, jedoch

Nennweite: DN 100
Menge: 8,000 St
Produkt:
  Artikel:
    Artikelnummer: 2201201001911
    Artikelkurztext: Zw.-Fl.-Absperrkl. DN100, PN16, EN-JS1030, Rasthebel, EPDM

**01.03.38 Zw.-Fl.-Absperrkl. DN125, PN16, EN-JS1030, Rasthebel, EPDM**
wie vor beschrieben, jedoch

Nennweite: DN 125
Menge: 8,000 St
Produkt:
  Artikel:
    Artikelnummer: 2201201001911
    Artikelkurztext: Zw.-Fl.-Absperrkl. DN125, PN16, EN-JS1030, Rasthebel, EPDM

**01.03.39 Zw.-Fl.-Absperrkl. DN150, PN16, EN-JS1030, Rasthebel, EPDM**
wie vor beschrieben, jedoch

Nennweite: DN 150
Menge: 4,000 St
Produkt:
  Artikel:
    Artikelnummer: 2201201001911
    Artikelkurztext: Zw.-Fl.-Absperrkl. DN150, PN16, EN-JS1030, Rasthebel, EPDM

**01.03.40 Heizungskugelhahn DN 50**
Kugelhahn, für Wasser, max. Betriebstemperatur bis 120 Grad C, Durchgangsform, mit Muffenanschluss, Gehäuse aus Messing, Betätigung mit Knebel mit verlängerter Spindel, Nenndruck 1 MPa (10 bar), DN 50, mit Dämmschalen.
Menge: 20,000 St

**01.03.41 Rückschlagventil DN 50/PN16**
Rückschlagventil für Wasser bis 120 Grad C, in Zwischenflanschausführung, mit Flanschanschluss, Gehäuse aus Messing, Sitz weich dichtend, Nenndruck 1,6 MPa (16 bar), DN 50, einschließlich Gegenflansche und Schrauben und Dichtungen.
Menge: 4,000 St

**01.03.42 Rückschlagventil DN 65/PN16**
wie vor beschrieben, jedoch DN65
Menge: 2,000 St

**01.03.43 Rückschlagventil DN 80/PN16**
wie vor beschrieben, jedoch DN 80
Gehäuse Stahl, nichtrostend
Menge: 2,000 St

**01.03.44 Rückschlagventil DN 100/PN16**
wie vor beschrieben, jedoch DN 100
Gehäuse Stahl, nichtrostend

einschl. Gegenflansche, Schrauben und Dichtungen (GSD)
Menge: 1,000 St

**01.03.45 Rückschlagventil DN 125/PN16**
wie vor beschrieben, jedoch DN 125
Gehäuse Stahl, nichtrostend

einschl. Gegenflansche, Schrauben und Dichtungen (GSD)
Menge: 2,000 St

**01.03.46 Schmutzfänger DN 50**
Schmutzfänger, DN 50, für Wasser, max. Betriebstemperatur bis 120 Grad C, Nenndruck 1,6 MPa (16 bar), in Schrägsitzform, mit Flanschanschluss, Baulänge DIN EN 558, Gehäuse aus Rotguss, mit Normalsieb.
Menge: 3,000 St
Produkt:
  Artikel:
    Artikelnummer: 362170
    Artikelkurztext: Schmutzfänger DN 50

**01.03.47 Schmutzfänger DN 65**
wie oben beschrieben, jedoch DN 50
Menge: 1,000 St
Produkt:
  Artikel:
    Artikelnummer: 362170
    Artikelkurztext: Schmutzfänger DN 65

**01.03.48 Schmutzfänger DN100**
Schmutzfänger, DN 100, für Wasser, max. Betriebstemperatur bis 120 Grad C, Nenndruck 1,6 MPa (16 bar), in Schrägsitzform, mit Flanschanschluss, Baulänge DIN EN 558, Gehäuse aus Gusseisen EN-GJL-250,  mit Normalsieb.
Menge: 1,000 St

**01.03.49 Schmutzfänger DN125**
wie oben beschrieben, jedoch DN125
Menge: 3,000 St

**01.03.50 Temperaturmeßstelle**
bestehend aus Anschweißmuffe 1/2" und Tauchhülse aus
Edelstahl, 63 bis 160 mm Länge
Menge: 34,000 St

**01.03.51 Bimetall-Zeigerthermometer Durchmesser 100 mm**
Messbereich 0-120 °C, Tauchstutzenlänge angepasst auf die Einbausituation, einschl. Tauchhülse und Anschlussmuffe
Menge: 20,000 St

**01.03.52 Manometer als Rohrfedermanometer, 0 - 6 bar**
Druckmessgerät, Messsystem Rohrfeder DIN EN 837-1, ohne Zusatzeinrichtungen, Nenndruck 0,6 MPa (6 bar), Gehäuse aus nichtrostendem Stahl, ohne Rand, Gehäusenenngröße 100, Güteklasse 1,6, Anzeigebereich 0 bis 6 bar, Anschluss G 1/2 unten, mediumberührte Teile aus nichtrostendem Stahl, Werkstoff-Nr 1.4571.
Menge: 20,000 St

**01.03.53 Montage beigestelltem Messwertgeber**
Messwertgeber vom AG gestellt, einbauen, in
Rohrleitungen, mit Tauchhülsen, mit
Befestigungsmitteln,
Messwert: Wasser- und Medientemperatur, Erstellen
betriebsfertiger Anschlüsse durch anderen AN.
Menge: 42,000 St

**01.03.54 Einbau von bauseits geliefertem Dreiwege- Regelventil DN 32, PN 6**
einschließlich Gegenflanschen, Schrauben und Dichtungen
Menge: 2,000 St

**01.03.55 Einbau von bauseits geliefertem Dreiwege- Regelventil DN 50, PN 6**
einschließlich Gegenflanschen, Schrauben und Dichtungen
Menge: 4,000 St

**01.03.56 Einbau von bauseits geliefertem Dreiwege- Regelventil DN 80, PN 6**
einschließlich Gegenflanschen, Schrauben und Dichtungen
Menge: 1,000 St

**01.03.57 Einbau von bauseits geliefertem Dreiwege- Regelventil DN 125, PN 6**
einschließlich Gegenflanschen, Schrauben und Dichtungen
Menge: 2,000 St

**01.03.58 Einbau von bauseits geliefertem Zweiwege- Regelventil DN 150 PN 6**
einschließlich Gegenflanschen, Schrauben und Dichtungen
Menge: 6,000 St

**01.03.59 Einbausatz für Wärmemengenzähler DN40 L:150 AG 1 1/2" PN16**
Bestehend aus:
2 Spezialkugelhähne mit Überwurfmutter
1 Spezialkugelhahn mit Temperatur-
Fühleraufnahme für 45/5,2, 1 Passstück,
2 Flachdichtungen

MID konformes Erstausrüster-Set für
Wärme- und Kältezähler.

Passstück
Baulänge L : 150 mm
Anschluß AG: G 1 1/2"

Spezial-Kugelhahn mit Überwurfmutter
Fühleranschluss : M10 x 1

Spezial-Kugelhahn
Fühleranschluss : M10 x 1
Menge: 1,000 St

**01.03.60 Einbausatz für Wärmemengenzähler DN65 L:300 Flansch PN16**
Bestehend aus:
1 Spezialkugelhahn DN65 mit Temperatur-
Fühleraufnahme für 45/5,2, 1 Passstück,
2 Flachdichtungen

MID konformes Erstausrüster-Set für
Wärme- und Kältezähler.

Passstück
Baulänge L : 300 mm
Anschluß Flansch DN65

Spezial-Kugelhahn mit Überwurfmutter
Fühleranschluss : M10 x 1

Spezial-Kugelhahn
Fühleranschluss : M10 x 1
Menge: 1,000 St

**01.03.61 Einbausatz für Wärmemengenzähler DN80 L:300 Flansch PN16**
Bestehend aus:
1 Spezialkugelhahn DN80 mit Temperatur-
Fühleraufnahme für 45/5,2, 1 Passstück,
2 Flachdichtungen

MID konformes Erstausrüster-Set für
Wärme- und Kältezähler.

Passstück
Baulänge L : 300 mm
Anschluß Flansch DN80

Spezial-Kugelhahn mit Überwurfmutter
Fühleranschluss : M10 x 1

Spezial-Kugelhahn
Fühleranschluss : M10 x 1
Menge: 1,000 St

**01.03.62 Kompaktverteiler 180/110 Heizung**
Kompaktverteiler, Warmasser, T/H/L 180/110,3600 mm,
Vor- und Rücklauf, Stahlblech S235, Stutzenabstände einheitlich, 300mm, Anschlussstutzen PN 6 / 16, Entleerung Vor- und Rücklaufkammer, max Betriebsdruck 0,6 MPa (6bar), max Betriebstemperatur 110 Grad C, max Volumenstrom 17,2 m3/h, inklusive Dämmung nach GEG, PUR, Blechmantel, verzinkt, Dämmstärke 45mm,
inklusive Standkonsolen, inklusive Bezeichnungsschilder Vor- und Rücklauf, 100x50 mm (Farben Rot Vorlauf, Blau Rücklauf), Abdeckung in Klarsicht

Anschlusskonfiguration
2 x Flansch DN100/PN6, oben
8 x Flansch DN50/PN6, oben
2 x Flansch DN65/PN6, oben
2 x Rp 1/2", unten: Entleerung

vom Bieter einzutragen:

angebotenes Fabrikat: '..........'

angebotener Typ '..........'
Menge: 1,000 St

**01.03.63 Kompaktverteiler 250/150 Kälte**
Kompaktverteiler, Kaltwasser, T/H/L 250/150,3000 mm,
Vor- und Rücklauf, Stahlblech S235, Stutzenabstände einheitlich, 300mm, Anschlussstutzen PN 6 / 16, Entleerung Vor- und Rücklaufkammer, max Betriebsdruck 0,6 MPa (6bar), max Betriebstemperatur 50 Grad C, max Volumenstrom 28,7 m3/h, inklusive Dämmung nach GEG, PUR, Blechmantel, verzinkt, Dämmstärke 45mm,
inklusive Standkonsolen, inklusive Bezeichnungsschilder Vor- und Rücklauf, 100x50 mm (Farben Rot Vorlauf, Blau Rücklauf), Abdeckung in Klarsicht

2 x Flansch DN100/PN6, oben
2 x Flansch DN125/PN6, oben: Einspeisung
4 x Flansch DN50/PN6, oben
2 x Flansch DN65/PN6, oben
2 x Rp 3/4", unten: Entleerung

vom Bieter einzutragen:

angebotenes Fabrikat: '..........'

angebotener Typ '..........'
Menge: 1,000 St

**01.03.64 Membran-Druckausdehnungsgefäß 200l**
Membran-Druckausdehnungsgefäß mit Abnahmebescheinigung, DIN EN 13831, für Heizungswasser,  Nennvolumen 200 l, zulässiger Betriebsüberdruck 6 bar, Vordruck 1,5 bar, aus Stahl, außen fertiglackiert, mit Gewindeanschlüssen und Anschlussverschraubungen, Anschlussgewinde R 1, mit Membrane, nicht auswechselbar, Anordnung stehend, einschl. Standkonsolen aus Stahl.

vom Bieter einzutragen:

angebotenes Fabrikat: '..........'

angebotener Typ '..........'
Menge: 1,000 St

**01.03.65 Kappenventil**
Kappenventil, Anschlusss R 1, max Betriebsdruck 1,0 MPa (10 bar), max Betriebstemperatur 120 Grad C, inklusive gesicherte Absperrung, Entleerung,
Menge: 2,000 St

**01.03.66 Schmutz- und Schlammabscheider**
Abscheider für Schmutz mit Magneten zur Magnetitabscheidung, Einbau waagerecht, aus Stahl, für Heizungswasser, Zyklon-Prinzip, mit Anschweißenden, max. Betriebstemperatur bis 120 Grad C, Nenndruck 1 MPa (10 bar), DN 80,
max. Volumenstrom ‘27‘ m3/h.
max Bauhöhe 650 mm
max. Durchmesser 250 mm
Menge: 1,000 St

**01.03.67 Automatischer Schnell-/Großentlüfter**
Warmwasser, Kühlwasser, automatisch, Anschluss Gewinde, IG 1/2, Entlüftung G 1/2, Einbau veritkal, Messing, max Betriebsdruck 1,0 MPa (10 bar), max Betriebstemperatur 110 Grad C,
Menge: 3,000 St

**01.03.68 Nachspeiseeinrichtung**
Nachspeisearmatur für Heizungsanlagen, Kühlwassersysteme,
automatisch kontrollierte Nachspeisung, inklusive Absperrkugelhähne, Systemtrenner, Schmutzfänger, Wasserzähler, Gewinde, R 1/2, max Betriebsdruck 1,0 MPa ( 10 bar), max Betriebstemperatur 65 Grad C,

vom Bieter einzutragen:

angebotenes Fabrikat: '..........'

angebotener Typ '..........'
Menge: 2,000 St

**01.03.69 Patronengehäuse**
Patronengehäuse, für Wasseraufbereitung, Ionenaustauschverfahren, gemäß VDI 2035,
zyllindrisch, PP, Anschlüsse aus Messing, Gewinde R 1/2,
max. Durchfluss 360 l/h, Patronenplätze 1, max Betriebsdruck 0,8 MPa ( 8bar), max Betriebstemperatur 40 Grad C,
inklusive Durchflussbegrenzer, Absperrkugelhahn, Probeentnahmehahn.
Menge: 2,000 St

**01.03.70 Impulsgeber**
Impulsgeber für Wasserzähler zur Fernüberwachung,
Anschluss an eine GLT.
Menge: 2,000 St

**01.03.71 Kationenharzpatrone**
Kationenharzpatrone, Wasserenthärtung, Patrone, PP,
Ergänzungswasser nach z.B. VDI 2035,
Kapazität 6000 l×°dH, Max Betriebstemperatur 40 °C,
Max Betriebsüberdruck 8 bar
Menge: 2,000 St

**01.03.72 Schlüssel für Füllpatrone**
Kunststoffschlüssel, Lösen und Anziehen der Kartuschen Verschraubung
Menge: 1,000 St

**01.03.73 Membran-Druckausdehnungsgefäß 500 l**
Membran-Druckausdehnungsgefäß mit Abnahmebescheinigung, DIN EN 13831, für Heizungswasser,  Nennvolumen 500 l, zulässiger Betriebsüberdruck 6 bar, Vordruck 1,5 bar, aus Stahl, außen fertiglackiert, mit Gewindeanschlüssen und Anschlussverschraubungen, Anschlussgewinde R 1, mit Membrane, nicht auswechselbar, Anordnung stehend, einschl. Standkonsolen aus Stahl.

vom Bieter einzutragen:

angebotenes Fabrikat: '..........'

angebotener Typ '..........'
Menge: 1,000 St

**01.03.74 Schmutz- und Schlammabscheider**
Abscheider für Schmutz mit Magneten zur Magnetitabscheidung, Einbau waagerecht, aus Stahl, für Heizungswasser, Zyklon-Prinzip, mit Dämmschalen, mit Anschweißenden, max. Betriebstemperatur bis 120 Grad C, Nenndruck 1 MPa (10 bar), DN 65.
Menge: 1,000 St

**01.03.75 Pumpendruckhaltung**
Druckhalteanlage mit Membran-Druckausdehnungsgefäß mit Abnahmebescheinigung, DIN EN 13831, für Heizungswasser, mit Kompressor, angebaut, Nennvolumen mind. 500 l, einstellbarer Betriebsdruck bis 6 bar, Pumpendruckhalteanlage, intern verrohrt, mit Inhalts- und Druckanzeige, mit gasseitigem Sicherheitsventil, bauteilgeprüft, mit Magnetventil auf der Luftaustrittsseite, mit Entleerungs- und Entlüftungseinrichtung, mit gasseitigen flexiblen Verbindungsleitungen, mit gas- und wasserseitiger Absperrarmatur, gesichert, mit Flanschanschluss einschl. Gegenflansch, Schrauben und Dichtungen, Schaltkasten, mit der Anlage zusammengebaut, Schutzart IP 44 DIN EN 60529 (VDE 0470-1), mit optischer Betriebs- und Störmeldung, Sicherungen, Steuerungsbaugruppe und Relais, Minimal-Druckregelung über Druckaufnehmer, {+} komplett verdrahtet und geschaltet, Regelfunktionen in Mikroprozessortechnik, Schalt- und Steuerfunktionen in Relaistechnik, ausgerüstet zum Anschluss einer Sammelstörmeldung an die Gebäudeautomation (GA) DIN EN ISO 16484-3.

vom Bieter einzutragen:

angebotenes Fabrikat: '..........'

angebotener Typ '..........'
Menge: 1,000 St

**01.03.76 Membran-Ausdehnungsvorgefäß 500 l, Gefäß für Pumpendruckhaltung**
Membran-Druckausdehnungsgefäß mit Abnahmebescheinigung, DIN EN 13831, für Heizungswasser,  Nennvolumen 500 l,
max. zulässige Maße L/B/H in mm ‘750/750/1600‘
zulässiger Betriebsüberdruck 6 bar, Vordruck 1 bar, aus Stahl, außen fertiglackiert, mit Gewindeanschlüssen und Anschlussverschraubungen, Anschlussgewinde R 1, mit Membrane, auswechselbar, als Halbmembran, Anordnung stehend, einschl. Standkonsolen aus Stahl.
Gefäß für Pumpendruckhaltung

vom Bieter einzutragen:

angebotenes Fabrikat: '..........'

angebotener Typ '..........'
Menge: 1,000 St

**01.03.77 Anschlussset Ø 480-740 mm**
Zum Anschluss von der Pumpendruckhaltung
 an das Vorgefäß, zwei Edelstahl-Anschlusswellrohre mit Verschraubungen und gesicherten Absperrkugelhähnen.
Anschluss : G 1"
Menge: 1,000 St

**01.03.78 Motorkugelhahn**
Motorkugelhahn als Umrüstsatz zur Wassernachspeisung in Verbindung mit Servitec und Variomat.
Die Ansteuerung erfolgt direkt von der Steuereinheit. Der schmutzresistente Motorkugelhahn ist mittels Federkraft stromlos geschlossen.
Der hydraulische und elektrische Anschluss ist bauseits zu erstellen.

Betriebstemperatur: 120 °C
Betriebsüberdruck: 25 bar
Anschluss : Rp 1/2"
Menge: 1,000 St

**01.03.79 Membran-Druckausdehnungsgefäß 35l**
Membran-Druckausdehnungsgefäß mit Abnahmebescheinigung, DIN EN 13831, für Heizungswasser,  Nennvolumen 35 l, zulässiger Betriebsüberdruck 6 bar, Vordruck 1,5 bar, aus Stahl, außen fertiglackiert, mit Gewindeanschlüssen und Anschlussverschraubungen, Anschlussgewinde R 3/4, mit Membrane, nicht auswechselbar, Anordnung stehend, einschl. Standkonsolen aus Stahl.

vom Bieter einzutragen:

angebotenes Fabrikat: '..........'

angebotener Typ '..........'
Menge: 1,000 St

**01.03.80 Kappenventil**
Kappenventil
Für Membran-Druckausdehnungsgefäße in geschlossenen Heizungs- und Kühlwasseranlagen.
Mit einer gegen unbeabsichtigtes Schließen gesicherten Absperrung und einer Entleerung gemäß DIN EN 12828.
G 3/4" × 3/4"
Max. zul. Betriebstemperatur: 120 °C
Betriebstemperatur: 120 °C
Betriebsüberdruck: 10 bar
Anschluss : G 3/4"
Max. zul. Betriebsüberdruck: 10 bar
Menge: 1,000 St

**01.03.81 Schmutz- und Schlammabscheider**
Abscheider für Schmutz mit Magneten zur Magnetitabscheidung, Einbau waagerecht, aus Messing, für Heizungswasser, Zyklon-Prinzip, mit Gewindeanschluss, max. Betriebstemperatur bis 120 Grad C, Nenndruck 1 MPa (10 bar), DN 40,
max. Volumenstrom ‘5‘ m3/h.
Menge: 1,000 St

**01.03.82 Funktionsüberwachung der Druckhaltung**
Funktionsüberwachung der Druckhaltung in geschlossenen Heiz-, Kühlwassersystemen und kontrollierter Nachspeisung von Ergänzungswasser und Füllfunktion bei Erst- und Wiederbefüllung. Besonders geeignet zur Systemfüllung und -nachspeisung mit Wasser und Wassergemischen aus drucklosen Vorrats- und Mischbehältern.
Steuereinheit bestehend aus Control Basic Steuerungs- und Bedieneinheit. Beides ist ergonomisch und wartungsfreundlich in ein modulares bodenstehendes Rahmensystem aus EV 1 eloxierten Aluminiumpräzisionsprofilen eingebunden.
Hydraulik besteht aus horizontal angeordneter Edelstahlkreiselpumpe mit Trockenlaufschutzpumpe, elektronischem Drucksensor sowie druckseitigem Absperrkugelhahn.
Die Control Basic Steuerung ist in ein robustes Kunststoffgehäuse integriert, in der sowohl die Leistungs- und Kommunikationselektronik und das Bedientableau mit schmutzunempfindlicher Folientastatur untergebracht ist.
Control Basic ist eine vollautomatische frei parametrierbare Mikroprozessorsteuerung mit Echtzeituhr, differenzierendem Fehler- und Parameterspeicher, zweizeiliger Klartextanzeige für Systemdruck und allen relevanten Betriebs- und Störmeldungen, LED-Anzeige der Betriebsmodi und allgemeiner Fehlermeldung.
Kommunikationselektronik bestehend aus:
  Schnittstelle RS 485 als Datenschnittstelle bzw. für den Anschluss optionaler Kommunikationskomponenten potenzialfreier Ausgang zur Weiterleitung der Sammelmeldung Eingang zur Auswertung eines Kontaktwasserzählers Eingang zur Funktionsanforderung über externes Signal
Steuereinheit komplett verkabelt und anschlussfertig nach VDE-Vorschriften verdrahtet, Netzanschlusskabel und Schukostecker.
Systemdrucküberwachung und -anzeige mit Störmeldung bei Mindestdruckunter- und Maximaldrucküberschreitung. Die Ansteuerung erfolgt über eine integrierte Systemdruckauswertung oder ein externes 230V Signal (z.B. einer Druckhaltestation), mit automatischer Unterbrechung und Störmeldung bei Überschreitung der Laufzeit und/oder der Zyklenanzahl. Kontrollierte Nachspeisung, automatische Unterbrechung und Störmeldung bei Überschreitung der Laufzeit und/oder der Zyklenanzahl.
Auswertemöglichkeit eines Kontaktwasserzählers inkl. optional möglicher Kapazitätsüberwachung von Ionentauschern in der Nachspeiseleitung.
Dokumentation und Kontrolle des Gesamtsystems bezüglich o.g. Parameter.

Min. Umgebungstemperatur: 0 °C
Max. Umgebungstemperatur: 35 °C
Max. zul. Betriebstemperatur: 70 °C
Max. zul. Betriebsüberdruck: 10 bar
Max. zul. Förderdruck: 5.5 bar
Anschluss Ein-/Austritt: G 1 1/4" / G 1"
Anschluss elektrisch: 230V/50Hz
Max. Förderleistung: 4.2 m³/h
Max. elektr. Nennleistung: 0.75 kW
Min. Zulaufleistung: 360 l/h
Max. Höhe: 683 mm
Breite: 556 mm
Tiefe: 481 mm
Menge: 1,000 St

**01.03.83 Anschluss an Leitungen Flanschanschluss DN 50 herstellen**
Es soll der Anschluss für Vorlauf und Rücklauf an die Leitungen im Hausanschlussraum im EG hergestellt werden. Das Material wird separat beschrieben.

Nenndruck  : PN 6
Gewinde  : DN 50
Anzahl der Anschlüsse je Bauteil : 2 Stück
Menge: 1,000 St

**01.03.84 Anschluss an Leitungen Flanschanschluss DN 65 herstellen**
Es soll der Anschluss für Vorlauf und Rücklauf an die Leitungen im Hausanschlussraum im EG hergestellt werden. Das Material wird separat beschrieben.

Nenndruck  : PN 6
Gewinde  : DN 65
Anzahl der Anschlüsse je Bauteil : 2 Stück
Menge: 1,000 St

#### Titel 01.04 Dämmarbeiten

*Hinweis: Mineralwolldämmung 100% Dämmstärke nach GEG*
Anwendung:
Rohrleitungen vor der Ummantelung und in abgehängten Decken, Installationsschächten, Wand- und Mauerschlitzen, Leichtbauwänden
Medium:  PWW Heizung bis 130 °C
Dämmschichtdicke:  100% nach GEG
Wärmeleitfähigkeit:  0,35 W/mK

Dämmmaterial nicht brennbar nach DIN 4102, aus Mineralfaser - Rohrschalen nach DIN 18421, für Rohre und Formteile, mit  Alufolie ummantelt, Überlappung mind. 50 mm. Stöße, Nähte, Kanten und Endmanschetten sind mit exakt zugeschnittenen Alufolien und Bändern dauerhaft verklebt. Kennzeichnung alle 5 m mit 100 mm breitem Farbband in den DIN-Farben.

Hinweis des SiGeKo
Grundsätzlich sind zum Kleben umweltverträgliche und wenig gesundheitsschädliche Klebstoffe zu verwenden.
Auf Faservermeidung ist zu achten und Abfallstücke sind
sofort in Beuteln zu lagern sowie täglich zu entfernen.

**01.04.1 Wärmedämmung Rohr DN 50 Mineralwolle**
sonst desgl. wie vor beschrieben,
Dämmschichtdicke:  50 mm
Menge: 45,000 m

**01.04.2 Wärmedämmung Rohr DN 65 Mineralwolle**
sonst desgl. wie vor beschrieben,
Dämmschichtdicke:  70 mm
Menge: 10,000 m

**01.04.3 Wärmedämmung Rohr DN 80 Mineralwolle**
sonst desgl. wie vor beschrieben,
Dämmschichtdicke:  100 mm
Menge: 16,000 m

**01.04.4 Wärmedämmung Rohr DN 100 Mineralwolle**
sonst desgl. wie vor beschrieben,
Dämmschichtdicke:  100 mm
Menge: 53,000 m

**01.04.5 Wärmedämmung Rohrbogen DN50 Mineralwolle**
desgl. wie vor beschr., 90 Grad

Rohraußendurchmesser [mm]: 54
Dämmstärke [mm]:  60
Menge: 20,000 St

**01.04.6 Wärmedämmung Rohrbogen DN65 Mineralwolle**
desgl. wie vor beschr., 90 Grad

Rohraußendurchmesser [mm]: 76,1
Dämmstärke [mm]:  80
Menge: 4,000 St

**01.04.7 Wärmedämmung Rohrbogen DN80 Mineralwolle**
desgl. wie vor beschr., 90 Grad

Rohraußendurchmesser [mm]: 88,9
Dämmstärke [mm]:  100
Menge: 24,000 St

**01.04.8 Wärmedämmung Rohrbogen DN100 Mineralwolle**
desgl. wie vor beschr., 90 Grad

Rohraußendurchmesser [mm]: 108,0
Dämmstärke [mm]:  100
Menge: 30,000 St

**01.04.9 Wärmedämmung T-Stück DN100 Mineralwolle**
desgl. wie vor beschr., jedoch für T-Stück in
allen handelsüblichen Abgangsnennweiten

Rohraußendurchmesser [mm]: 108,0
Dämmstärke [mm]:  100
Menge: 6,000 St

*Hinweis: Armaturendämmung*
Anwendung:
Dämmung der Heizwasser-Armaturen
Medium:  PWW 70/55 °C
Baustoffklasse:  A1 / DIN 4102
Dämmschichtdicke:  30 mm

Dämmung von Armaturen mit Rohrstutzen, Flansche und Gegenflansche aus Mineralwolle bzw. Mineralwollschalen, mit korrosionsbeständigem Metallband umspannt. Die Ausführung ist rechtzeitig vor Montage von der Bauleitung freizugeben.

**01.04.10 Wärmedämmung Armaturen DN 32**
bestehend aus zwei ineinanderfassenden Halbschalen und einem Rasterfaltenbalg, mit einem 1,5 mm dicken Kunststoffmantel und einem PUR-Hartschaum-Innenkern 0,035 W/m.K, FCKW-frei, entsprechend HeizAnlV, verschlossen mit Spannbändern.

Dimension: DN 32
Menge: 2,000 St

**01.04.11 Wärmedämmung Armaturen DN 50**
wie vor beschrieben, jedoch

Dimension: DN 50
Menge: 15,000 St

**01.04.12 Wärmedämmung Armaturen DN 65**
wie vor beschrieben, jedoch

Dimension: DN 65
Menge: 5,000 St

**01.04.13 Wärmedämmung Armaturen DN 100**
wie vor beschrieben, jedoch

Dimension: DN 100
Menge: 7,000 St

**01.04.14 Wärmedämmung Armaturen DN 125**
wie vor beschrieben, jedoch

Dimension: DN 125
Menge: 1,000 St

*Hinweis: Mineralwolldämmung Kälteleitung*
Dämmung von Kälteverteilleitungen mit dem Dämmsystem zur Vermeidung von Tauwasserbildung / zur Energieeinsparung (80 % Variante)
Anforderung:
Dämmung von Rohrleitungen bei Mediumtemperaturen ≥ 0 °C,
mit nichtbrennbaren Steinwollerohrschalen mit einer engmaschigen glasfasergitternetzverstärkten Aluminiumfolie ummantelt.
Voraussetzungen:
Anforderungen an den Korrosionsschutz der Rohrleitung gemäß AGI-Q 151 wurden überprüft.
Die notwendigen Korrosionsschutzarbeiten sind abgeschlossen.
Befestigung der Rohrleitungen mit den passenden Kälte - Rohrabhänger.
 Einbau:
Entsprechend den Verarbeitungsrichtlinien des Herstellers.
Die Ausführung erfolgt durch ein vom Systemhersteller geschultes und zertifiziertes Unternehmen.
Baustoffklasse:
A2L - s1, d0 nach DIN 13501-1
Schmelzpunkt:
> 1000 °C nach DIN 4102-17
Wärmeleitfähigkeit:
0 °C = 0,032 W/(m∙K) nach EN ISO 8497
Oberfläche:
Aluminiumfolie mit engmaschiger Glasfasergitternetzverstärkung
 Sd > 1500 m nach DIN EN ISO 12572
Selbstklebendes Aluminiumband mit Glasfasergitternetzverstärkung
 Sd > 1500 m nach DIN EN ISO 12572
Selbstklebendes hochflexibles und reißfestes Abdichtband
 Sd > 1500 m nach DIN EN ISO 12572
Bedingungen bei Betrieb:
 Umgebungstemperatur ≤ 25 °C
Relative Luftfeuchte ≤ 80 %
Medium-Temperatur ≥ 0 °C
 Die Dämmstärken der Rohrummantelungen sowie der Kälterohrabhänger sind für die Bedingungen bei Kältebetrieb (Tauwasserschutz) und unter Berücksichtigung der weiteren zusätzlichen Anforderungen (z. B. unzulässige Trinkwassererwärmung) zu bestimmen.

vom Bieter einzutragen:

angebotenes Fabrikat: '..........'

angebotener Typ '..........'

**01.04.15 Kältedämmung Rohr DN 50 Mineralwolle**
sonst desgl. wie vor beschrieben,

DN50 - 80 % Variante
Menge: 48,000 m

**01.04.16 Kältedämmung Rohr DN 65 Mineralwolle**
sonst desgl. wie vor beschrieben,

DN65 - 80 % Variante
Menge: 14,000 m

**01.04.17 Kältedämmung Rohr DN 100 Mineralwolle**
sonst desgl. wie vor beschrieben,

DN100 - 80 % Variante
Menge: 5,000 m

**01.04.18 Kältedämmung Rohr DN 125 Mineralwolle**
sonst desgl. wie vor beschrieben,

DN125 - 80 % Variante
Menge: 22,000 m

**01.04.19 Kältedämmung Rohrbogen DN 50 Mineralwolle**
desgl. wie vor beschr., 90 Grad

DN50 - 80 % Variante
Menge: 20,000 St

**01.04.20 Kältedämmung Rohrbogen DN 65 Mineralwolle**
desgl. wie vor beschr., 90 Grad

DN65 - 80 % Variante
Menge: 10,000 St

**01.04.21 Kältedämmung Rohrbogen DN 125 Mineralwolle**
desgl. wie vor beschr., 90 Grad

DN125 - 80 % Variante
Menge: 18,000 St

**01.04.22 Kältedämmung T-Stück DN 50 Mineralwolle**
desgl. wie vor beschr., jedoch für T-Stück in
allen handelsüblichen Abgangsnennweiten

DN50 - 80 % Variante
Menge: 2,000 St

**01.04.23 Kältedämmung T-Stück DN 100 Mineralwolle**
desgl. wie vor beschr., jedoch für T-Stück in
allen handelsüblichen Abgangsnennweiten

DN100 - 80 % Variante
Menge: 1,000 St

**01.04.24 Kältedämmung Armaturen DN 32 Mineralwolle**
wie vor beschrieben, jedoch

Dimension: DN 32 - 80 % Variante
Menge: 2,000 St

**01.04.25 Kältedämmung Armaturen DN 50 Mineralwolle**
wie vor beschrieben, jedoch

Dimension: DN 50 - 80 % Variante
Menge: 12,000 St

**01.04.26 Kältedämmung Armaturen DN 65 Mineralwolle**
wie vor beschrieben, jedoch

Dimension: DN 65 - 80 % Variante
Menge: 4,000 St

**01.04.27 Kältedämmung Armaturen DN 80 Mineralwolle**
wie vor beschrieben, jedoch

Dimension: DN 80 - 80 % Variante
Menge: 1,000 St

**01.04.28 Kältedämmung Armaturen DN 100 Mineralwolle**
wie vor beschrieben, jedoch

Dimension: DN 100 - 80 % Variante
Menge: 2,000 St

**01.04.29 Kältedämmung Armaturen DN 125 Mineralwolle**
wie vor beschrieben, jedoch

Dimension: DN 125 - 80 % Variante
Menge: 4,000 St

**01.04.30 Kältedämmung Armaturen DN 150 Mineralwolle**
wie vor beschrieben, jedoch

Dimension: DN 150 - 80 % Variante
Menge: 6,000 St

**01.04.31 Kältedämmung Schmutzfänger DN65 mit Blechmantel, D 40**
wie vor beschrieben, jedoch

Dimension: DN 100 - 80 % Variante

einschl. Ummantelung DIN 4140 an haus- und betriebstechnische Anlagen, an Schmutzfänger, DN 65, im Gebäude, Oberkante Dämmung über Gelände/Fußboden bis 3,5 m, kaschiert mit Alufolie, Ummantelung aus nichtprofiliertem Blech, Stahl, feuerverzinkt, befestigen mit aluminiumplattierten Stahlbändern.
Menge: 1,000 St

*Hinweis: Oberflächenschutz PVC-Mantel Heizungs- und Kälteleitungen*
Anwendung:
Ummantelung der sichtbaren gedämmten Heizwasserrohrleitungen
Medium:  PWW und KKW
Dämmschichtdicke:  100% nach GEG
Wärmeleitfähigkeit:  0,35 W/mK

einschließlich Formstückanteil, Endmanschetten, Ausschnitte für Durchdringungen.
Die Dämmung der Grundausführung wird mit zusätzlicher Um-
mantelung aus schwer entflammbarer PVC-Folie versehen. Die Überlappung muss mind. 5 cm betragen, mit dauerhafter Verklebung der Nähte, Kanten und Endmanschetten, Längsnähte sind obenliegend und nicht sichtbar. Kennzeichnung mit 0,10 m breitem Farbband in den DIN-Farben alle 5 m

**01.04.32 PVC-Mantel für Dämmung Rohr DN 50**
sonst desgl. wie vor beschrieben, jedoch
Dämmschichtdicke:  50 mm
Menge: 68,000 m

**01.04.33 PVC-Mantel für Dämmung Rohr DN 65**
sonst desgl. wie vor beschrieben, jedoch
Dämmschichtdicke:  70 mm
Menge: 16,000 m

**01.04.34 PVC-Mantel für Dämmung Rohr DN 100**
sonst desgl. wie vor beschrieben, jedoch
Dämmschichtdicke:  100 mm
Menge: 39,000 m

**01.04.35 Blechummantelung für Dämmung Rohr DN 50**
Nachträgliche Ummantelung DIN 4140 bei vorh. Wärmedämmung, an Rohrleitung, DN 50, im Gebäude, Oberkante Dämmung über Gelände/Fußboden bis 3,5 m, Dämmung aus Mineralwolle,
Dämmdicke:  50 mm
Ummantelung aus nichtprofiliertem Blech, Stahl, feuerverzinkt, Überlappungen verschrauben.
Menge: 22,000 m

**01.04.36 Blechummantelung für Dämmung Rohr DN 65**
desgl. wie vor beschrieben, jedoch
Dämmdicke:  70 mm
Menge: 8,000 m

**01.04.37 Blechummantelung für Dämmung Rohr DN 80**
desgl. wie vor beschrieben, jedoch
Dämmdicke:  100 mm
Menge: 16,000 m

**01.04.38 Blechummantelung für Dämmung Rohr DN 100**
desgl. wie vor beschrieben, jedoch
Dämmdicke:  100 mm
Menge: 22,000 m

**01.04.39 Blechummantelung für Dämmung Rohr DN 125**
desgl. wie vor beschrieben, jedoch
Dämmdicke:  100 mm
Menge: 22,000 m

**01.04.40 Blechummantelung für Dämmung Bogen DN 80**
desgl. wie vor beschrieben, jedoch
Dämmdicke:  100 mm
Menge: 24,000 St

**01.04.41 Blechummantelung für Dämmung Bogen DN 100**
desgl. wie vor beschrieben, jedoch
Dämmdicke:  100 mm
Menge: 22,000 St

**01.04.42 Blechummantelung für Dämmung Bogen DN 125**
desgl. wie vor beschrieben, jedoch
Dämmdicke:  100 mm
Menge: 10,000 St

**01.04.43 Wärmedämmung Schmutzfänger DN50 mit Blechmantel**
Wärmedämmung einschl. Ummantelung DIN 4140 an haus- und betriebstechnische Anlagen, an Schmutzfänger, DN 65, im Gebäude, Oberkante Dämmung über Gelände/Fußboden bis 3,5 m, Dämmung aus Mineralwolle, AS-Qualität, als Lamellenmatte, Baustoffklasse DIN 4102-1 A (nichtbrennbar), Wärmeleitfähigkeit ≤ 0,040 W/(mK) bei 40 Grad C Mitteltemperatur DIN EN 12667,
Dämmschichtdicke:  30 mm, (50% GEG)
kaschiert mit Alufolie, Ummantelung aus nichtprofiliertem Blech, Stahl, feuerverzinkt, befestigen mit aluminiumplattierten Stahlbändern.
Menge: 3,000 St

**01.04.44 Wärmedämmung Schmutzfänger DN65 mit Blechmantel**
Wärmedämmung einschl. Ummantelung DIN 4140 an haus- und betriebstechnische Anlagen, an Schmutzfänger, DN 65, im Gebäude, Oberkante Dämmung über Gelände/Fußboden bis 3,5 m, Dämmung aus Mineralwolle, AS-Qualität, als Lamellenmatte, Baustoffklasse DIN 4102-1 A (nichtbrennbar), Wärmeleitfähigkeit ≤ 0,040 W/(mK) bei 40 Grad C Mitteltemperatur DIN EN 12667,
Dämmschichtdicke:  40 mm, (50% GEG)
kaschiert mit Alufolie, Ummantelung aus nichtprofiliertem Blech, Stahl, feuerverzinkt, befestigen mit aluminiumplattierten Stahlbändern.
Menge: 1,000 St

**01.04.45 Wärmedämmung Schmutzfänger DN100 mit Blechmantel**
Wärmedämmung einschl. Ummantelung DIN 4140 an haus- und betriebstechnische Anlagen, an Schmutzfänger, DN 65, im Gebäude, Oberkante Dämmung über Gelände/Fußboden bis 3,5 m, Dämmung aus Mineralwolle, AS-Qualität, als Lamellenmatte, Baustoffklasse DIN 4102-1 A (nichtbrennbar), Wärmeleitfähigkeit ≤ 0,040 W/(mK) bei 40 Grad C Mitteltemperatur DIN EN 12667,
Dämmschichtdicke:  50 mm, (50% GEG)
kaschiert mit Alufolie, Ummantelung aus nichtprofiliertem Blech, Stahl, feuerverzinkt, befestigen mit aluminiumplattierten Stahlbändern.
Menge: 1,000 St

*Hinweis: Hinweis Kältedämmung*
Für die Technikzentrale ist aufgrund der beengten Arbeitsräume von erschwerten Arbeitsbedingungen auszugehen, da die Abstände nach DIN 4140 überwiegend nicht eingehalten werden können. Die erschwerten Bedingungen sind in die Einheitspreise mit einzukalkulieren.

Ebenfalls in die Einheitspreise der diffusionsdichten Rohrleitungen sind geeignete Befestigungen in Form von Kälteschellen einzukalkulieren.

**01.04.46 Kältedämmung Ummantelung Rohr DN125 Gebäude**
Kältedämmung einschl. Ummantelung DIN 4140, an Rohrleitung, DN 125, im Gebäude, Dämmung aus flexiblem Elastomerschaum DIN EN 14304, Dämmschichtdicke 19 mm, Baustoffklasse DIN 4102-1 B1 (schwerentflammbar), Wärmeleitfähigkeit 0,033 W/(mK) bei 0 Grad C Mitteltemperatur DIN EN 12667, Wasserdampfdiffusionswiderstandszahl 10000 DIN EN 13469 und DIN EN 12086,
Ummantelung aus nichtprofiliertem Blech, Stahl, feuerverzinkt, mit Luftspalt, Überlappungen verschrauben.
Menge: 74,000 m
Zeitansatz: 0,35

**01.04.47 Kältedämmung Ummantelung Rohr DN150 Gebäude**
Kältedämmung einschl. Ummantelung DIN 4140, an Rohrleitung, DN 150, im Gebäude, Dämmung aus flexiblem Elastomerschaum DIN EN 14304, Dämmschichtdicke 19 mm, Baustoffklasse DIN 4102-1 B1 (schwerentflammbar), Wärmeleitfähigkeit 0,033 W/(mK) bei 0 Grad C Mitteltemperatur DIN EN 12667, Wasserdampfdiffusionswiderstandszahl 10000 DIN EN 13469 und DIN EN 12086,
Ummantelung aus nichtprofiliertem Blech, Stahl, feuerverzinkt, mit Luftspalt, Überlappungen verschrauben.
Menge: 16,000 m
Zeitansatz: 0,40

**01.04.48 Bogen DN125 flex.Elastomerschaum Kältedämmung**
Bogen aus flexiblem Elastomerschaum DIN EN 14304, Kältedämmung einschl. Ummantelung DIN 4140 an haus- und betriebstechnischen Anlagen, an Rohrleitung, DN 125, im Gebäude, Baustoffklasse DIN 4102-1 B1 (schwerentflammbar), Wärmeleitfähigkeit 0,033 W/(mK) bei 0 Grad C Mitteltemperatur DIN EN 12667, Dämmschichtdicke 19 mm, Ummantelung aus nichtprofiliertem Blech, Stahl, feuerverzinkt, mit Luftspalt, verschrauben.
Menge: 44,000 St
Zeitansatz: 0,17

**01.04.49 Bogen DN150 flex. Elastomerschaum Kältedämmung**
Bogen aus flexiblem Elastomerschaum DIN EN 14304, Kältedämmung einschl. Ummantelung DIN 4140 an haus- und betriebstechnischen Anlagen, an Rohrleitung, DN 150, im Gebäude, Baustoffklasse DIN 4102-1 B1 (schwerentflammbar), Wärmeleitfähigkeit 0,033 W/(mK) bei 0 Grad C Mitteltemperatur DIN EN 12667, Dämmschichtdicke 19 mm, Ummantelung aus nichtprofiliertem Blech, Stahl, feuerverzinkt, mit Luftspalt, verschrauben.
Menge: 14,000 St
Zeitansatz: 0,18

**01.04.50 T-Stück DN125 flexibler Elastomerschaum Kältedämmung**
T-Stück aus flexiblem Elastomerschaum DIN EN 14304, Kältedämmung einschl. Ummantelung DIN 4140 an haus- und betriebstechnischen Anlagen, an Rohrleitung, DN 125, im Gebäude, Baustoffklasse DIN 4102-1 B1 (schwerentflammbar), Wärmeleitfähigkeit 0,033 W/(mK) bei 0 Grad C Mitteltemperatur DIN EN 12667, Dämmschichtdicke 19 mm, Ummantelung aus nichtprofiliertem Blech, Stahl, feuerverzinkt, mit Luftspalt, verschrauben.
Menge: 12,000 St
Zeitansatz: 0,17

**01.04.51 T-Stück DN150 flexibler Elastomerschaum Kältedämmung**
T-Stück aus flexiblem Elastomerschaum DIN EN 14304, Kältedämmung einschl. Ummantelung DIN 4140 an haus- und betriebstechnischen Anlagen, an Rohrleitung, DN 150, im Gebäude, Baustoffklasse DIN 4102-1 B1 (schwerentflammbar), Wärmeleitfähigkeit 0,033 W/(mK) bei 0 Grad C Mitteltemperatur DIN EN 12667, Dämmschichtdicke 19 mm, Ummantelung aus nichtprofiliertem Blech, Stahl, feuerverzinkt, mit Luftspalt, verschrauben.
Menge: 6,000 St
Zeitansatz: 0,18

**01.04.52 Kältedämmung Ummantelung Flanschenpaar DN80**
Kältedämmung einschl. Ummantelung DIN 4140, an Flanschenpaar, DN 80, im Gebäude, Dämmung aus flexiblem Elastomerschaum DIN EN 14304, Dämmschichtdicke 19 mm, Baustoffklasse DIN 4102-1 B1 (schwerentflammbar), Wärmeleitfähigkeit 0,033 W/(mK) bei 0 Grad C Mitteltemperatur DIN EN 12667, Wasserdampfdiffusionswiderstandszahl 10000 DIN EN 13469 und DIN EN 12086, Ummantelung aus nichtprofiliertem Blech, Stahl, feuerverzinkt, mit Luftspalt, Überlappungen verschrauben.
Menge: 10,000 St
Zeitansatz: 0,16

**01.04.53 Kältedämmung Ummantelung Flanschenpaar DN125**
Kältedämmung einschl. Ummantelung DIN 4140, an Flanschenpaar, DN 125, im Gebäude, Dämmung aus flexiblem Elastomerschaum DIN EN 14304, Dämmschichtdicke 19 mm, Baustoffklasse DIN 4102-1 B1 (schwerentflammbar), Wärmeleitfähigkeit 0,033 W/(mK) bei 0 Grad C Mitteltemperatur DIN EN 12667, Wasserdampfdiffusionswiderstandszahl 10000 DIN EN 13469 und DIN EN 12086, Ummantelung aus nichtprofiliertem Blech, Stahl, feuerverzinkt, mit Luftspalt, Überlappungen verschrauben.
Menge: 28,000 St
Zeitansatz: 0,18

**01.04.54 Kältedämmung Ummantelung Flanschenpaar DN150**
Kältedämmung einschl. Ummantelung DIN 4140, an Flanschenpaar, DN 150, im Gebäude, Dämmung aus flexiblem Elastomerschaum DIN EN 14304, Dämmschichtdicke 19 mm, Baustoffklasse DIN 4102-1 B1 (schwerentflammbar), Wärmeleitfähigkeit 0,033 W/(mK) bei 0 Grad C Mitteltemperatur DIN EN 12667, Wasserdampfdiffusionswiderstandszahl 10000 DIN EN 13469 und DIN EN 12086, Ummantelung aus nichtprofiliertem Blech, Stahl, feuerverzinkt, mit Luftspalt, Überlappungen verschrauben.
Menge: 12,000 St
Zeitansatz: 0,25

#### Titel 01.05 Insgemein und Sonstiges

**01.05.1 Autokrangestellung**
Autokrangestellung

zum Transport und Montage der Solarabsorber
auf der Dachfläche des Schulgebäudes.

Sämtliche notwendigen Nebenleistungen und Nebenkosten
die zur Kranaufstellung dienen wie
z. B. die Abstimmung mit der Behörde, dem Statiker
(mögl. Belastungen der Dachfläche)
die Gebühren für Straßensperrungen, Maut, Kranpersonal,
Lastverteilplatten zum Schutz
des Untergrundes, Hakenlastversicherung, usw. sind
entsprechend mit einzukalkulieren.

Der Termin zur Aufstellung ist rechtzeitig vorher mit
der Bauleitung abzustimmen.
Menge: 1,000 Psch

**01.05.2 Koordination von Leistungen**
Koordination von Leistungen, sofern nicht in den Einheitspreisen einkalkuliert.
Kosten für alle erforderlichen Abstimmungen mit dem Bauherren und Auftragnehmer von separat ausgeschriebenen Leistungsbereichen Leit-, Steuer- und Regelungstechnik (ZLT, MSR, DDC bzw. IGA) und allen Gewerken der TGA im Sinne eines unmittelbaren und lückenlosen Abgrenzens und eines funktionellen Verknüpfens der Leistungsbereiche, im Wesentlichen umfassend:

- Detailliertes Informieren über die eigenen Anlagen, deren Aufbau, Örtlichkeiten, Betriebsweisen, Nutzungsbedingungen, Sicherheitsauflagen und Leistungsdaten.
- Gegenseitiges Austauschen aller relevanten Ausführungsunterlagen nach dem letzten Stand und gegenseitiges Kontrollieren der Nahtstellen.
- Enge Zusammenarbeit in fachlicher und terminlicher Hinsicht bei Montage, Inbetriebnahme, Probelauf, Leistungsmessung, Einregulierung, eventueller Fehlersuche und Mängelbeseitigung.

- Prüfung der elektrischen Verkabelung und der Mess-, Steuer- und Regelanlage sowie Abstellen einer Fachkraft bei Inbetriebnahme der der Mess-, Steuer- und Regelanlage, wenn die Leistungen nicht vom Auftragnehmer ausgeführt wurden.
Menge: 1,000 Psch

**01.05.3 Montage- und Werkpläne Gewerk Heizungs- und Kältetechnik**
Anfertigung der Montage- und Werkpläne / Planung einschl. der hierzu erforderlichen Koordination mit allen am Bau beteiligten haustechnischen Gewerke und Ausbaugewerken, sofern nicht in den Einheitspreisen einkalkuliert.
Grundlage sind die Ausführungspläne der Fachplaner.
Die Werk-und Montageplanung beinhaltet die Berücksichtigung und Fortschreibung der Ausführungsplanung auf die jeweils aktuelle Fortschreibung der Architekturplanung.
Menge: 1,000 Psch

**01.05.4 Dichtigkeitsprüfung Heizungs-, Kälte- und Glykolkreisanlage**
Dichtigkeitsprüfung Heizungs-, Kälte- und Glykolkreisanlage von der gesamten Anlage auch Bereichsweise oder in Teilabschnitten, gegebenenfalls auch mehrmals als Wasserdruckprobe, vor Fertigstellung der Anlage.

Einschl. der hierfür erforderlichen Betriebsstoffe und Medien, temporären Verschlüsse und Anschlüsse sowie deren Beseitigung nach der Druckprobe.

Prüfdruck in Absprache mit der Bauleitung
Menge: 1,000 Psch

**01.05.5 Spülen und Füllen des Kaltwassernetzes**
Anlage nach der Druckprobe gegebenenfalls auch mehrmals entleeren, durchspülen, entschlammen einschl. reinigen der Schmutzfänger, und füllen mit aufbereitetem Wasser sowie Anlage entlüften.

Füllmenge 3000 Liter.
Menge: 1,000 Psch

**01.05.6 Spülen und Füllen des Heizwassernetzes**
Anlage nach der Druckprobe gegebenenfalls auch mehrmals entleeren, durchspülen, entschlammen einschl. reinigen der Schmutzfänger, und füllen mit aufbereitetem Wasser sowie Anlage entlüften.

Füllmenge 3500 Liter.
Menge: 1,000 Psch

**01.05.7 Füllen des Eisspeicherbehälters**
Füllen des Eisspeicherbehälters mit durch den AG bereitgestelltem Bauwasser.

Füllmenge 380m³
Menge: 1,000 Psch

**01.05.8 Inbetriebnahme und Probebetrieb Heizung**
*** Pauschalposition
Inbetriebnahme und Probebetrieb sämtlicher Anlagen bis zum Erzielen der erforderlichen Anlagenwerte für Leistungsmessungen sowie Funktionsmessungen entsprechend VOB/C DIN 18380, Einweisung der Bedienungspersonals und Abnahme, einschl. Gestellung des erforderlichen Fachpersonals.
Menge: 1,000 psch

**01.05.9 Revisionsunterlagen, 3fach**
Anfertigen und Zusammenstellen der Revisionsunterlagen, 3-fach, entsprechend den Anforderungen, die in den Allgemeinen und Zusätzliche Technische Vertragsbedingungen formuliert sind, sofern der Aufwand nicht in den Einheitspreisen einkalkuliert ist.
Die Revisionspläne, müssen die installierte Anlage im endgültigen Zustand nach Montageende auf Basis der aktuellen Architektenpläne ausweisen.

Hinweis:
Vor Abnahme der Anlagen sind die Revisionsunterlagen vom Auftragnehmer an den Auftraggeber entsprechend dem vereinbarten Vorlauf zu übergeben.

Ohne die Revisionsunterlagen in der vereinbarten und geschuldeten Qualität, erfolgt keine Abnahme der Anlagen!
Menge: 1,000 Psch

#### Titel 01.06 Wartungsarbeiten

*Hinweis: Wartung*
1-jähriger Wartungsvertrag für den Gewährleistungszeitraum. Um die Sicherheit und die Funktionsfähigkeit der Anlagen nicht während der Gewährleistung (VOB/B §13, Abs.4) zu beeinträchtigen, wird eine Wartung für den Gewährleitungszeitraum beauftragt. Die Wartung für den Gewährleistungszeitraum, gerechnet vom Tage der mängelfreien Abnahme, umfasst:
- die Überprüfung und Pflege des Lieferumfanges, gemäß den gesetzlichen Vorschriften, den Prüfzeugnissen, den AMEV-Arbeitskarten, sowie den
Herstellerrichtlinien (Bestandsunterlagen).
- die kostenlose Behebung aller in diesem Zeitraum auftretenden Mängel und Betriebsstörungen einschl. allen hierfür erforderlichen Materials. Ausgeschlossen sind nur solche Reparaturarbeiten, die sich nachweislich auf die unsachgemäße Benutzung durch den Betreiber zurückführen lassen. Die Störungsbehebung ist mit einer Reaktionszeit von 4 Stunden zu erbringen.
Die anerkannten Wartungsnachweise sind jeweils nach Ablauf eines halben Jahres dem Betreiber vorzulegen. Der Bieter hat auf Grundlage der vorgenannten Punkte auf einem separaten Beiblatt alle notwendigen Wartungsarbeiten aufzulisten und zu beschreiben. Die Wartungskosten während des Gewährleistungszeitraums werden erst nach erbrachter Leistung vergütet.
Jegliche Nebenkosten (Fahrweg, Übernachtung etc.) sind in die jährlichen Wartungskosten einzukalkulieren.
Als Fahrtkosten für außerplanmäßige Störungsbeseitigungen oder nicht im Wartungsvertrag enthaltene Leistungen werden die Kilometersätze im Bundesreisekostengesetz § 5 vereinbart.
Die Wartung beinhaltet:
Sämtliche HZG- und Kälte-Anlagen innerhalb des Gebäudes innerhalb der Heizungszentrale, inkl. Eisspeicher und Solarkollektor auf dem Dach.

**01.06.1 Wartungsarbeiten, für das 1. Jahr**
Die Wartung ist ein Jahr nach der erfolgreichen mängelfreien Gesamtabnahme der Heizungsanlage durchzuführen.
Typ: für das 1. Jahr
Menge: 1,000 St

**01.06.2 Wartungsarbeiten, für das 2. Jahr**
Die Wartung ist ein Jahr nach der erfolgreichen mängelfreien Gesamtabnahme der Heizungsanlage durchzuführen.
Typ: für das 2. Jahr
Menge: 1,000 St

**01.06.3 Wartungsarbeiten, für das 3. Jahr**
Die Wartung ist ein Jahr nach der erfolgreichen mängelfreien Gesamtabnahme der Heizungsanlage durchzuführen.
Typ: für das 3. Jahr
Menge: 1,000 St

**01.06.4 Wartungsarbeiten, für das 4. Jahr**
Die Wartung ist ein Jahr nach der erfolgreichen mängelfreien Gesamtabnahme der Heizungsanlage durchzuführen.
Typ: für das 4. Jahr
Menge: 1,000 St

**01.06.5 Wartungsarbeiten, für das 5. Jahr**
Die Wartung ist ein Jahr nach der erfolgreichen mängelfreien Gesamtabnahme der Heizungsanlage durchzuführen.
Typ: für das 5. Jahr
Menge: 1,000 St

USt %: 19,00
